# GOS-Burg_Haus 2_Los 5-Dacharbeiten
Angebotsaufforderung (GAEB DA 2000 1.2, DA83)
Projekt: 2026-005
Währung: EUR
Abgabeort: Amt Burg (Spreewald), Hauptstr. 46, 03096 Burg (Spreewald)
Ausführungsbeginn: 13.04.2026
Ausführungsende: 26.06.2026
Auftraggeber: Amt Burg (Spreewald), Hauptstraße 46, 03096 Burg (Spreewald), Deutschland, Telefon +49 35603 / 68248, Fax +49 35603 / 68222; Vergabenummer: 01/BV/4-2026
Erstellt mit: SOFTTECH GmbH / GAEB Toolbox V3.3 G90 R20230503, AVANTI pro 2026, 05.03.2026

## 01/BV/4-2026 Dacharbeiten / Haus 2
Datum: 05.03.2026

### Gewerk 01 Allgemeines

#### Titel 01.01 Erklärungen

**01.01.0001 Ausschreibungsanerkennung**
unter Zugrundelegung des Leistungsverzeichnisses, der dazugehörigen Vorbemerkungen, der Vertragsbedingungen des Bauherrn und des terminlichen Ablaufs.

Der Bieter erklärt hiermit:

1.  dass er die Ausschreibung auf Vollständigkeit geprüft hat.

2.  dass er die Vertragsbedingungen des AG anerkennt.

3.  dass keine der Seiten des Leistungsverzeichnisses
  fehlt oder fehlen.

4.  dass die Ausschreibungstexte nicht unvollständig
  bzw. mehrdeutig sind.

5.  dass bei eventuellen Rückfragen eine ausreichende
  und zufriedenstellende Klärung erfolgte.

6.  dass er diese Ausschreibung einschl.
  der Vertragsbedingungen ohne Einschränkung durch
  seine Unterschrift als maßgeblichen
  Vertragsbestandteil rechtsverbindlich anerkennt.

7.  dass die angebotenen Bauprodukte / Geräte alle
  sicherheitstechnischen Anforderungen der auf diese
  Erzeugnisse anwendbaren EG-Richtlinien erfüllen
  oder mit der Bauart konform sind, für die eine
  EG-Baumusterprüfbescheinigung ausgestellt wurde.

8.  dass dem LV die Freistellungsbescheinigung zum
  Steuerabzug bei Bauleistungen gem. § 48b Abs. 1
  Satz 1 des Einkommensteuergesetzes beiliegt.

......................................................................
Ort, Datum

......................................................................
Stempel und rechtsverbindliche Unterschrift

**01.01.0002 Ausdrückliche Erklärung des Bieters:**
Ich erkläre, dass ich meinen gesetzlichen Pflichten zur Zahlung der vom Finanzamt erhobenen Steuern sowie zur Zahlung der Beiträge zur Sozialversicherung (Kranken-, Renten- und Arbeitslosenversicherung) nachgekommen bin und Rückstände nicht vorhanden sind. Es ist mir bekannt, dass eine wissentlich falsche Angabe der vorstehenden Erklärung meinen Ausschluss von Auftragserteilungen zur Folge hat.

Ich/wir sind in der Lage, den Auftrag gemäß den Anforderungen dieses LV´s zu bewältigen und bestätigen hiermit, dass dafür überwiegend eigene Kapazitäten eingesetzt werden.
Die Anzahl der Arbeitskräfte sind auf beiliegenden Bauablaufplan des AG (*) abgestellt; dafür sind folgende Mitarbeiterzahlen eingeplant, die während der gesamten Bauzeit für die Ausführung der Arbeiten zur Verfügung stehen:

1.  Bauleiter (Ingenieure, Meister o. ä.)  ..................

2.  Vorarbeiter/Poliere  ..................

3.  Baufacharbeiter  ..................

4.  Hilfskräfte  ..................

5.  Auszubildende  ..................

Als verantwortlicher Fachbauleiter und Ansprechpartner
wird benannt:

Herr/Frau  .......................................

Tel. Büro  .......................................

Tel. Funk  .......................................

Es liegt eine/keine Anlage, bestehend aus  .......
Seiten, über ein Nebenangebot/ eine Ausführungsvariante
bei.

......................................................................................
Ort, Datum

......................................................................................
Stempel und rechtsverbindliche Unterschrift

#### Titel 01.02 Folgende Vertragsbedingungen werden vereinbart: Die VOB in der aktuellen Fassung ist Bestandteil des Vertrages. Dem vollständig ausgefüllten Leistungsverzeichnis ist vom Bieter eine aktuelle Freistellungsbescheinigung beizufügen. Ausführungsweise gemäß beiliegender Pläne (die dem LV beigefügten Pläne, vorbehaltlich geringfügiger Maßänderungen, sind ausschließlich zur Kalkulation dieses Angebotes). Die Ausführung erfolgt nach örtlichem Aufmaß durch den Auftragnehmer und der Absprache bzw. Freigabe durch die Bauleitung. Die Verjährungsfrist für Mängelansprüche nach VOB B § 13, beträgt 5 Jahre. Hinweise zu Allgemeinen Einrichtungen: Sämtliche sonstige Einrichtungsbestandteile, die zur Abwicklung der Arbeiten erforderlich sind, sind in die Einheitspreise mit einzurechnen und werden nicht gesondert vergütet. Hinweise zu Aufmaßen: Die Aufmaße sind nachvollziehbar, räumlich gegliedert, aufzustellen. Grundsätzlich sind hierfür Aufmaßpläne vom Auftragnehmer zu erstellen. Die Grundlage für die Aufmaßpläne sind die Ausführungspläne der Fachplaner. Im Einzelfall sind die Aufmaße gemeinsam mit der Fachbauleitung durchzuführen. Die Fachbauleitung erhält die Originale der Aufmaßblätter, der AN eine Kopie. Die Massen der einzelnen Aufmaßblätter sind nach Titeln und Positionen geordnete Aufmaßzusammenstellung zu übertragen, die laufend fortgeschrieben wird. Hinweis zu gleichwertigen Materialien bzw. Ausführungen: Bei einigen Positionen dieses LV ist die Möglichkeit gegeben gleichwertige Materialien anzubieten. Das Feld angebotenes Produkt oder Fabrikat ist in jedem Fall vom Bieter zwingend auszufüllen, auch wenn das Leitprodukt oder Leitfabrikat angeboten wird. Eintragungen wie "siehe oben" oder "wie ausgeschrieben" oder ähnliches sind nicht ausreichend. Fehlt die konkrete Angabe vom angebotenen "Produkt" oder "Fabrikat", ist das Angebot unvollständig und kann nicht gewertet werden. Die Gleichwertigkeit ist schon zur Angebotsabgabe anhand detallierter technischer Unterlagen nachzuweisen sonst ist das Angebot unvollständig und kann nicht gewertet werden. Hinweise zur Kalkulation: Alle Leistungen verstehen sich, wenn nicht ausdrücklich anders angegeben, inklusive Lieferung und fachgerechtem Einbau. Alle durch den AN zu entsorgenden Materialien und Bauteile gehen in das Eigentum des Unternehmers über. In die Einheitspreise sind die entsprechenden Transport- und Entsorgungskosten mit einzukalulieren. Bei widersprüchlichen Angaben zur Ausführung gilt LV vor Plan.

**01.02.0001 Folgende Vertragsbedingungen werden vereinbart**
Folgende Vertragsbedingungen werden vereinbart:

Die VOB in der aktuellen Fassung ist Bestandteil des Vertrages.

Dem vollständig ausgefüllten Leistungsverzeichnis ist vom Bieter eine aktuelle Freistellungsbescheinigung beizufügen.

Ausführungsweise gemäß beiliegender Pläne (die dem LV beigefügten Pläne, vorbehaltlich geringfügiger Maßänderungen, sind ausschließlich zur Kalkulation dieses Angebotes). Die Ausführung erfolgt nach örtlichem Aufmaß durch den Auftragnehmer und der Absprache bzw. Freigabe durch die Bauleitung.

Die Verjährungsfrist für Mängelansprüche nach VOB B § 13, beträgt 5 Jahre.

Hinweise zu Allgemeinen Einrichtungen:

Sämtliche sonstige Einrichtungsbestandteile, die zur Abwicklung der Arbeiten erforderlich sind, sind in die Einheitspreise mit einzurechnen und werden nicht gesondert vergütet.

Hinweise zu Aufmaßen:

Die Aufmaße sind nachvollziehbar, räumlich gegliedert, aufzustellen. Grundsätzlich sind hierfür Aufmaßpläne vom Auftragnehmer zu erstellen. Die Grundlage für die Aufmaßpläne sind die Ausführungspläne der Fachplaner.
Im Einzelfall sind die Aufmaße gemeinsam mit der Fachbauleitung durchzuführen. Die Fachbauleitung erhält die Originale der Aufmaßblätter, der AN eine Kopie.
Die Massen der einzelnen Aufmaßblätter sind nach Titeln und Positionen geordnete Aufmaßzusammenstellung zu übertragen, die laufend fortgeschrieben wird.

Hinweis zu gleichwertigen Materialien bzw. Ausführungen:

Bei einigen Positionen dieses LV ist die Möglichkeit gegeben gleichwertige Materialien anzubieten. Das Feld angebotenes Produkt oder Fabrikat ist in jedem Fall vom Bieter zwingend auszufüllen, auch wenn das Leitprodukt oder Leitfabrikat angeboten wird. Eintragungen wie "siehe oben" oder "wie ausgeschrieben" oder ähnliches sind nicht ausreichend. Fehlt die konkrete Angabe vom angebotenen "Produkt" oder "Fabrikat", ist das Angebot unvollständig und kann nicht gewertet werden.
Die Gleichwertigkeit ist schon zur Angebotsabgabe anhand detallierter technischer Unterlagen nachzuweisen sonst ist das Angebot unvollständig und kann nicht gewertet werden.

Hinweise zur Kalkulation:

Alle Leistungen verstehen sich, wenn nicht ausdrücklich anders angegeben, inklusive Lieferung und fachgerechtem Einbau. Alle durch den AN zu entsorgenden Materialien und Bauteile gehen in das Eigentum des Unternehmers über. In die Einheitspreise sind die entsprechenden Transport- und Entsorgungskosten mit einzukalulieren.

Bei widersprüchlichen Angaben zur Ausführung gilt LV vor Plan.

**01.02.0002 Allgemeine Technische Vertragsbedingungen - ATV**
Diese sind als solche Bestandteile der Ausschreibungs-unterlagen und werden wesentlicher Vertragsbestandteil.

Den nachfolgenden Leistungsbeschreibungen liegen:
-  die VOB mit ihren Teilen A, B und C sowie
-  die entsprechenden DIN und
-  die technischen Merkblätter, Normen und Regeln
-  einschließlich der Änderungen, Berichtigungen und
  Beiblätter, die jeweiligen, systembezogenen
  aktuellen, technischen Verarbeitungsanleitungen
  des Systemherstellers
  (jeweils in der zum Vertragsschluss aktuellen
  Fassung) zugrunde.
Soweit in der Leistungsbeschreibung auf technische Spezifikationen, z.B. nationale Normen, mit denen Europäische Normen umgesetzt werden, europäisch technische Bewertungen, gemeinsame technische Spezifikationen, internationale Normen, Bezug genommen wird, werden auch ohne den ausdrücklichen Zusatz:
"oder gleichwertig", immer gleichwertige technische Spezifikationen in Bezug genommen.
Die gesamte Ausführung erfolgt in allen Punkten in handwerklicher Bauweise gemäß dem Stand der Technik, den anerkannten Regeln der Baukunst sowie den aktuell geltenden Gesetzen, Verordnungen und Vorschriften.
Dies gilt gleichermaßen für die Einhaltung des Arbeits- und Gesundheitsschutzes während des gesamten Ausführungs-zeitraumes.

Abweichend von der DIN 18202 "Toleranzen im Hochbau" gelten auf der Grundlage der DIN 18201, Abschn. 4.2, erhöhte Anforderungen als vereinbart.
Grenzmaße, Winkel- und Ebenheitstoleranzen müssen eine nach der Verkehrssitte als ordnungsgemäß zu bezeichnende Leistung gewährleisten. Vorleistungen anderer Gewerke sind auf dieser Grundlage zu prüfen.

Die diesen Ausschreibungsunterlagen beiliegenden Zeichnungen und die mit Vertragsabschluss übergebene Planung des Architekten des AG erheben keinen Anspruch auf Vollständigkeit und dienen dazu, die gewünschte optische Wirkung der vom AN zu erbringenden Leistungen inkl. der technischen und konstruktiven Ausführbarkeit darzustellen. Bei Widerspruch zwischen Ausschreibungsunterlagen und Ausführungsplanung gilt im Zweifelsfall die höherwertige Ausführung.

Der AN hat einen Bauablauf-/fristenplan als Balkendiagramm über seine vertraglichen Leistungen zu erstellen, anhand dessen die Einhaltung der Vertragsfristen nachgewiesen und überwacht werden können. Grundlage sind die vom AG vorgesehenen Ausführungszeiten für das Bauvorhaben. Unter Beachtung der technologischen und terminlichen Koordinierung mit den übrigen Leistungsbereichen erfolgt eine Abstimmung/Abgleich des Bauablaufes mit BÜ/BL und AG.
Bei Änderungen der Vertragsfristen oder bei erheblichen Abweichungen von sonstigen Festlegungen ist der Plan durch den AN unverzüglich zu überarbeiten.

Sämtliche Arbeiten / Leistungen sind vollständig und funktionstüchtig (schlüsselfertig) auszuführen.
Die Ausführung von Bedarfs- und Eventualpositionen erfolgt nur nach ausdrücklicher (schriftlicher) Zustimmung durch die BÜ/BL. Mit Angebotsabgabe sind Muster/Prospekte/datenblätter
der kalkulierten Elemente/ Bauteile/ Materialien mit zuliefern.

Die nachfolgenden Leistungsdefinitionen/-positionen bestimmen die vertraglich geschuldete Leistung des AN.

Abkürzungen:
AN = Auftragnehmer
AG = Auftraggeber
BÜ/BL = Bauüberwachung/Bauleitung
o. glw. = oder gleichwertig

-  Auf die Beachtung der Schutzmaßnahmen der Berufsgenossenschaft wird besonders hingewiesen. Für die
  Folgen von eventuellen Unfällen trägt der Unternehmer
  die alleinige Verantwortung.
-  Die geltenden Unfallverhütungsvorschriften sind
  strengstens zu beachten.
-  Der AN hat seinen Bauschutt laufend, jedoch
  mindestens einmal wöchentlich, zu entfernen.
  Wird ein Container bauseits gestellt, werden die
  Kosten umgelegt.
-  Für Diebstähle und Zerstörungen an Materialien und
  Bauleistungen haftet der Auftragnehmer bis zum Tag
  der Abnahme.
-  Es wird nach Abschluss der vertraglichen Leistungen
  eine vertraglich vereinbarte Abnahme durchgeführt.
-  Sämtliche Arbeiten sind ohne Unterbrechungszeit und
  zügig auszuführen. Eine Abstimmung mit anderen in
  der Ausführung befindlichen Gewerke ist vorzunehmen.
-  Die Ausführung der parallel laufenden Gewerke und
  damit eventuell aufkommende Behinderungen
  berechtigen nicht zu Nachforderungen.
-  Zu Auszahlungen kommen Abschlagssummen bis
  zu 90% der erbrachten Leistung.
-  Flächen für die Baustelleneinrichtung stellt der AG
  kostenlos zur Verfügung. Nach Abschluss der Arbeiten
  ist der ursprüngliche Zustand wieder herzustellen.
-  Der Auftragnehmer hat sich vor Arbeitsausführung
  über die genaue Lage von Hindernissen, wie Leitungen,
  Kabel, Kanäle, Vermarkungen u. dgl. zu informieren
  und ggf. eine Aufgrabungserlaubnis der Rechtsträger
  einzuholen.
-  Bereits vorhandene Absteckungen, Grenzsteine,
  Festpunkte, Höhenmarken usw. für Gebäude oder
  Straßen- und Wegeführungen sind vor Arbeitsbeginn
  durch den Auftragnehmer zu sichern.
-  Durch unsachgemäßen Verbau, unzureichende
  Böschungen oder durch Witterungseinflüsse, mit denen
  im allgemeinen zu rechnen ist, entstandene
  Mehrarbeiten werden nicht vergütet.
-  Änderungen oder Ergänzungen der Ausführung sind
  nur mit schriftlicher Genehmigung der Bauleitung
  oder des Bauherrn möglich.

Der Bieter versichert,
1.  dass er sich ü. die Baustelle, ihre Zugänglichkeit,
  die Möglichkeit der Materiallagerung sowie aller
  besonderen örtl. Verhältnisse, die die Preisbildung
  beeinflussen, unterrichtet hat.
  Nachforderungen aus Unkenntnis der örtlichen
  Situation werden nicht anerkannt.
2.  dass im LV keine Unklarheiten sind,
3.  dass er über die zur fach- und fristgerechten
  Baudurchführung erforderlichen Arbeitskräfte und
  Betriebsmittel verfügt und dass ihre fristgerechte
  Bereitstellung gesichert ist.

Es gelten in der jeweils aktuellen Fassung unter anderem
folgende Gesetze, Verordnungen, DINs und
berufsgenossenschaftliche Vorschriften:
-  die VOB in allen Teilen;
-  das Arbeitsschutzgesetz (ArbSchG)
-  das Arbeitssicherheitsgesetz (ASiG)
-  das Produktsicherheitsgesetz (ProdSG) sowie
  die dazugehörigen Verordnungen (ProdSV)
-  das Bundesimmissionsschutzgesetz (BImSchG)
-  das Gesetz über Ordnungswidrigkeiten (OWiG)
-  das Sozialgesetzbuch I, IV, VII und X
-  die Arbeitsstättenverordnung (ArbStättV) mit
  den dazugehörigen  Technische Regeln (ASR)
-  die Baustellenverordnung (BaustellV) mit
  den dazugehörigen Regeln (RAB)
-  die Betriebssicherheitsverordnung (BetrSichV) mit
  den dazugehörigen Technische Regeln (TRBS) und
  den Bekanntmachungen (BekBS)
-  die Biostoffverordnung (BioStoffV) mit den dazugehörigen
  Technische Regeln (TRBA)
-  die Gefahrstoffverordnung (GefStoffV) mit den
  dazugehörigen Technische Regeln (TRGS)
-  die Lärm- und Vibrations-Arbeitsschutzverordnung mit
  den dazugehörigen  Technischen Regeln (TRLV
-  die Lastenhandhabungsverordnung (LasthandhabV)
-  die Maschinenverordnung (9. ProdSV)
-  die PSA-Benutzungsverordnung (PSA-BV)
-  die Straßenverkehrs-Ordnung (StVO)
-  die Verordnung zur arbeitsmedizinischen Vorsorge
  (ArbMedVV)
  mit den dazugehörigen Arbeitsmedizinischen Regeln (AMR)
-  die zum Bauvorhaben gehörenden DIN-Vorschriften
-  die berufsgenossenschaftlichen Vorschriften und Hinweise
  (DGUV-Vorschiften, DGUV-Informationen, DGUV-Regeln,
  DGUV-Grundsätze)

Soweit in der Leistungsbeschreibung auf Technische Spezifikationen, z.B. nationale Normen, mit denen Europäische Normen umgesetzt werden, europäische technische Zulassungen, gemeinsame technische Spezifikationen, internationale Normen, Bezug genommen wird, werden auch ohne den ausdrücklichen Zusatz: 'oder gleichwertig', immer gleichwertige Technische Spezifikationen in Bezug genommen".

Abweichend von der DIN 18202 "Toleranzen im Hochbau" gelten auf der Grundlage der DIN 18201, Abschn. 4.2, erhöhte Anforderungen als vereinbart. Grenzmaße, Winkel- und Ebenheitstoleranzen müssen eine nach der Verkehrssitte als ordnungsgemäß zu bezeichnende Leistung gewährleisten. Vorleistungen anderer Gewerke sind auf dieser Grundlage zu prüfen.

Der AN übernimmt für seine Leistung die Fachbauleitung im Sinne der jeweiligen landesrechtlichen Bauordnung und gibt der zuständigen Behörde unaufgefordert die entsprechende Erklärung ab.
Der Fachbauleiter ist dem AG namentlich zu benennen und hat für die gesamte Bauzeit auf der Baustelle zur Verfügung zu stehen. Er muss geeignet sein, alle im Rahmen des Auftrages durchzuführenden Leistungen im Sinne der Landesbauordnung auszuführen.
Die Fachbauleitung hat alle nach VOB üblichen Aufgaben zu erfüllen und die Einhaltung von Sicherheitsbestimmungen zu garantieren.
Die Bestimmungen des Arbeitssicherheitsgesetzes, der Unfallverhütungs- und Umweltschutzvorschriften sind einzuhalten.

Der Bieter hat sich vor Bearbeitung und Abgabe des Angebotes über alle Leistungen und Anforderungen, Gegebenheiten und Umstände, die in irgendeinem Zusammenhang mit dieser Ausschreibung stehen, durch Einsichtnahme in die Pläne und sonstige Unterlagen und eigene Feststellungen ein genaues Bild zu verschaffen, insbesondere über Zu-, Abfahrt- und Versorgungsanschlüsse und alle sonstigen Verhältnisse zu unterrichten, die für das Angebot wesentlich sind. Eine Besichtigung der Baustelle ist empfohlen; die Objektbesichtigung ist beim AG anzumelden. Ansprüche wegen unzureichender Information sind ausgeschlossen.

Sämtliche angegebenen Mengen und Massen sind auf ihre Richtigkeit zu überprüfen und bei der Kalkulation zu berücksichtigen;
jegliche nachfolgende Forderungen werden nicht anerkannt.

Der AN hat bei seinen Leistungen alle Sicherheits-, Verkehrssicherungspflichten, sonstige Vorschriften und Maßnahmen zur Verhinderung eines Schadeneintritts zu berücksichtigen und zu erfüllen.
Er stellt den AG von Ansprüchen auch Dritter frei, die in Zusammenhang mit der zu erbringenden Leistung stehen. Sämtliche für die Durchführung der Vertragsleistung erforderliche Genehmigungen, mit Ausnahme der Baugenehmigung, hat sich der AN auf seine Kosten zu beschaffen, sofern in den Positionen nicht anders beschrieben.

Für die angebotenen Leistungen übernimmt der AN die Verpflichtung der Vollständigkeit, d. h., Leistungen und Nebenleistungen, die sich bei den Positionen zwangsläufig ergeben, sind einzukalkulieren, auch wenn sie im Text des LV nicht ausdrücklich erwähnt sind. Dies betrifft sämtliche Materialien, insbesondere sämtliches Klein- und Befestigungsmaterial, Lieferung der zugehörigen Stoffe und Bauteile, sowie alle tariflichen oder außertariflichen Vergütungen und alle sonstigen Kosten und Aufwendungen (z.B. Erschwerniszulagen, Arbeitsschutzmaßnahmen, Sicherungsmaßnahmen nach UVV, Transportkosten etc.). Dies gilt ungeachtet des Sitzes des Bieters.

Der AN ist für den Schutz, die Sicherheit und die Sauberkeit der Baustelle, des Bauwerks, der Bauteile und der angrenzenden Grundstücke verantwortlich und hat entsprechend geeignete Vorkehrungen zu treffen.
Das betrifft auch Maßnahmen gegen Wasserschäden, Tauwasser, Schnee und Eis; Belastungen sind ohne besondere Vergütung zu entfernen. Umsichtig vorzugehen ist bei Sichtbeton, Sichtmauerwerk, Kunststoffen, Blechen, Holzflächen, Natursteinflächen usw. In das Abwassersystem dürfen keine mit Schadstoffen kontaminierte Abwässer eingeleitet werden. Kontaminierte Abwässer sind durch den AN fachgerecht zu entsorgen. Gefahrenbereiche auf der Baustelle sind abzusperren und zu kennzeichnen. Entstehen dadurch Behinderungen für andere Unternehmer oder Dritte, sind der Zeitraum der Absperrung sowie alternative Maßnahmen mit der Bauleitung abzustimmen.

Der AN haftet für alle durch ihn verursachte Schäden, diese sind vom AN in eigener Verantwortung und auf eigene Kosten zu beseitigen.
Sollten Schäden auftreten, die keinem Gewerk direkt zurechenbar sind, so haften alle Gewerke gemäß ihrem Anteil an der Bausumme gemeinschaftlich. Dies gilt auch für in den Wohnungen verursachte Schäden.

Alle Maße sind vor der Ausführung am Bau zu überprüfen, sofern keine Detailzeichnungen mit verbindlichen Maßangaben vorliegen. Wenn der AN entsprechende Bedingungen und/oder Umstände feststellt, die nicht dem LV oder Plänen entsprechen, ist umgehend die Bauleitung zu verständigen.

Bei der Wahl technologischer Abläufe sind Arbeiten so auszuführen, dass Beeinträchtigungen anderer Arbeiten, Belästigungen durch Lärm und Staub auf das unvermeid bare Maß reduziert werden. Der AN hat die erforderlichen Maßnahmen zum Schutz vor Witterungsschäden zu treffen. Dazu gehört auch die ggf. erforderliche Kontrolle der Baustelle, insbesondere der Schutz der Messeinrichtungen unabhängig von deren Rechtsträgerschaft. Späne vom Bohren und Fräsen sowie Reste von Schleifstaub sind sofort von den bearbeiteten Teilen zu entfernen. Gegen Verschmutzungen und Beschädigungen anderer Bauteile sowie zur Verhinderung von Personen-Gefährdungen sind vom AN der Verkehrssitte entsprechende und zumutbare Vorkehrungen zu treffen (Abdeckungen, Hinweisschilder, Absperrungen, Sicherheitsposten u.dgl.).

Die Vergütung erfolgt für die tatsächliche Leistung nach örtlichem Aufmaß. Mögliche mehrmalige Unterbrechungen des Arbeitsablaufs sind in die Einheitspreise einzukalkulieren. Nach jedem Arbeitsschritt ist der örtlichen Bauleitung Mitteilung zu machen, so dass eine Kontrolle des jeweiligen Arbeitsschrittes möglich ist. Die Kontrollen sind im Bautagebuch festzuhalten. Der AN ist verpflichtet, aussagefähige Bautagesberichte zu erstellen und diese dem AG oder seinem Bevollmächtigten mindestens einmal wöchentlich in Kopie zu übergeben.

Den Bauablauf störendes oder ungeeignetes Personal ist auf Anweisung der Bauleitung sofort gegen geeignetes Personal auszutauschen.

Jegliche vom AN gewünschten Abweichungen, insbesondere die, die zu Mehrkosten und/oder Terminverlängerungen führen, müssen zuvor vom AN schriftlich niedergelegt werden. Ohne gesonderte, zustimmende schriftliche Erklärung des AG hat der AN keinen Anspruch auf eine Veränderung der Vergütung bzw. der Baufristen.

Der Abschluss einer Bauleistungsversicherung erfolgt durch den AG. Für die Prämie werden 0,15% der Bruttoabrechnungssumme in Abzug gebracht.

Kostenbeteiligung für Baustrom/Bauwasser: 0,60%
Dieser Betrag wird durch den AG von der Bruttoabrechnung-summe der Schlussrechnung in Abzug gebracht.

Die Ausführung von Bedarfs- und Eventualpositionen erfolgt nur nach ausdrücklicher (schriftlicher) Zustimmung durch die BL. Sämtliche Arbeiten/Leistungen sind vollständig und funktionstüchtig (schlüsselfertig) auszuführen.

Werden innerhalb von zwei Jahren nach Schlusszahlung durch die interne oder externe Revision Fehler, u. a. Aufmaß-, Rechenfehler sowie Verstöße gegen die vertragsrechtlichen Grundlagen, in der Abrechnung festgestellt, so ist die Schlussrechnung zu berichtigen; AN und AG sind verpflichtet, sich daraus ergebende Beträge zu erstatten.

Übergabedokumentation:
Der AN hat dem AG nach Fertigstellung bzw. mit Einreichung der Schlussrechnung die Fachunternehmererklärung und die Abschlussdokumentation in Papier- und digitaler Form unaufgefordert dem AG zur Verfügung zu stellen, einschl. der für die Benutzung und Bewirtschaftung des Bauwerks erforderlichen Unterlagen wie Produkt- und Pflegehinweise, Bauabnahmescheine sowie eine Dokumentation der benutzten Produkte.

1. Angaben zur Baustelle
1.1 Ortsbesichtigung / Vorinformation
Der Bieter hat sich vor Bearbeitung und Abgabe des Angebotes über alle Leistungen und Anforderungen, Gegebenheiten und Umstände, die in irgendeinem Zusammenhang mit dieser Ausschreibung stehen, durch Einsichtnahme in die Pläne und sonstige Unterlagen und eigene Feststellungen ein genaues Bild zu verschaffen, insbesondere über Zu-, Abfahrt- und Versorgungsanschlüsse und alle sonstigen Verhältnisse, die für das Angebot wesentlich sind. In der Regel sind im Baugelände Leitungen und Kabel verschiedener Medienträger vorhanden. Aktuelle Leitungsauskünfte/Schachtscheine sind im Zuge der Baumaßnahme durch den AN zu beschaffen. Es wird empfohlen, dass der AN vor der Kalkulation die Örtlichkeiten besichtigt und unter Berücksichtigung der vorgefundenen örtlichen Gegebenheiten das Angebot erstellt. Die Objektbesichtigung ist beim AG anzumelden. Zusätzlich zum Angebot hat der Bieter in geeigneter Weise seine Qualifikation für die speziellen Arbeiten nachzuweisen.

2. Baustelleneinrichtungsplan
Dem Bieter wird empfohlen, sich vor Abgabe des Angebotes durch Besichtigung des Baugeländes über die Möglichkeiten für die Anfahrten, die Containerstellungen, in eigener Verantwortung volle Klarheit zu verschaffen.
Vor Ausführungsbeginn hat der AN mit dem AG festzulegen, wo das erforderliche Gerät, Schutt, Container und dergleichen auf der Baustelle gelagert werden kann, um gegenseitige Störung der am Bau beteiligten Handwerker während der Bauausführung zu vermeiden (sh. Entwurf - BE-Plan). Eventuelle Änderungen gegenüber der abgestimmten Baustelleneinrichtung sind mit der AG-Objektüberwachung abzustimmen.

2.1. Hilfsmittel / Hebezeuge / Beleuchtung Sämtliche
für die Ausführung der Leistungen des AN benötigten Geräte, Hilfsmittel, Betriebsstoffe etc. sind Bestandteil der Baustelleneinrichtung des AN.
Kräne und sonstige Hebeeinrichtungen werden bauseits nicht zur Verfügung gestellt. Notwendige Hebezeuge (z.B. für Geländerkonstruktionen, Materialtransport u.a.) sind in die Einheitspreise des LV einzukalkulieren. Vorgenanntes gilt auch für sämtliche zum Lastentransport erforderlichen Geräte. Regelungen zur Mitbenutzung von Hebezeugen, Gerüsten u.dgl. mit anderen AN und deren Abrechnung sind Sache der AN. Die Beleuchtung der Arbeitsplätze ist Bestandteil der Baustelleneinrichtung des AN.

2.2. Lagerflächen, Flächeninanspruchnahme
öffentl. Bereiche
In der Regel stehen Lagerflächen auf dem Grundstück zur Verfügung (Baustellenbereich). Materiallieferungen können nur auf den angewiesenen Plätzen, ggf. beschränkt auf den Tagesbedarf, gelagert werden; für die Abgrenzung und Bewachung des übergebenen Lagerplatzes, Räume o.ä. hat der AN selbst zu sorgen. Werden zusätzlich zu den bereitgestellten Flächen öffentliche Flächen in Anspruch genommen, hat der AN die entsprechende Abstimmung mit den verschiedenen Rechtsträgern, Ämtern, Behörden etc. vorzunehmen (z.B. Sondernutzungserlaubnis nach StVO). Das Einholen der Genehmigungen und die entsprechenden Gebühren ist Leistungsumfang des AN, sofern in den Positionen nicht anders beschrieben. Alle erforderlichen Leistungen zur Verkehrssicherung sind im Angebot einzukalkulieren. Nach Abschluss der Arbeiten sind die Flächen der AN-eigenen Baustelleneinrichtung/Lagerplätze etc. zu reinigen und weitestgehend wiederherzurichten. Im Objekt dürfen keine Räume zur Lagerung von Arbeitsmitteln und -materialien eingerichtet werden.
Das Abschließen von Räumen im Objekt ist nicht zulässig. Die Lagerung feuergefährlicher Stoffe bedarf einer ausdrücklichen Zustimmung der Objektüberwachung.

2.3. Werbung Firmenschilder, Werbeschilder und andere Werbemittel
dürfen im Baubereich nur mit vorheriger schriftlicher Zustimmung des AG angebracht werden. Auch die Gerüstflächen- oder Fassadenflächen dürfen nicht zu Werbezwecken vermietet werden, dies steht allein dem AG zu. Besichtigungen der Baustelle durch Dritte sind nur mit vorheriger Zustimmung des AG gestattet. Der AG kann verlangen, dass Firmenschilder der auf der Baustelle tätigen AN nur an von ihm bestimmten Stellen in einheitlicher Form und Größe angebracht werden.

2.4 Abrechnung
Hinweis: Die Umlage für die Nutzung der vom AG bereitgestellten Baustelleneinrichtung beträgt 0,35 % der Bruttoabrechnungssumme.
Alle weiteren für den AN zur Baustelleneinrichtung notwendigen Leistungen (Einrichten, Vorhalten über die eigene vereinbarte Leistungszeit sowie Räumen der Baustelle und Wiederherstellen des Geländes einschl. Entfernen von Verunreinigungen, etc.) werden nicht gesondert vergütet und sind in die Einheitspreise einzukalkulieren, sofern in den einzelnen Positionen nicht anders beschrieben.

3. Angaben zur Organisation
3.1. Bauführung auf der Baustelle
Der AN übernimmt für seine Leistung die Fachbauleitung im Sinne der jeweiligen landesrechtlichen Bauordnung und gibt der zuständigen Behörde unaufgefordert die entsprechende Erklärung ab. Er hat für die Durchführung seiner Leistungen einen verantwortlichen Bauleiter bzw. Projektverantwortlichen namentlich zu benennen. Die Person muss während der Ausführungszeit vor Ort anwesend sein und geeignet sein, alle im Rahmen des Auftrages durchzuführenden Leistungen im Sinne der Landesbauordnung auszuführen. Der Bauleiter und das Aufsichtspersonal müssen die deutsche Sprache beherrschen.
Die Fachbauleitung hat alle nach VOB üblichen Aufgaben zu erfüllen und die Einhaltung von Sicherheitsbestimmungen zu garantieren. Der AN ist verpflichtet, nur fachkundiges Personal einzusetzen. Den Bauablauf störendes oder ungeeignetes Personal ist auf Anweisung der Bauleitung sofort gegen geeignetes Personal auszutauschen. Der AN verpflichtet sich, auf Anforderung des AG, für Not- und Havariefälle einen zuständigen Ansprechpartner zu benennen; dessen Erreichbarkeit auch nach Arbeitsschluss, am Wochenende und an Feiertagen, gewährleistet
sein muss.

3.2. Schutzmaßnahmen / Genehmigungen
Der AN hat bei seinen Leistungen alle Sicherheits-, Verkehrssicherungspflichten, sonstige Vorschriften und Maßnahmen zur Verhinderung eines Schadeneintritts zu berücksichtigen und zu erfüllen.
Er stellt den AG von Ansprüchen auch Dritter frei, die in Zusammenhang mit der zu erbringenden Leistung stehen. Sie obliegt dem AN mit Beginn seiner vertraglichen Ausführungsfrist bis zur Gesamtabnahme seiner Leistungen; dazu zählt auch die Baustellensicherung. Sämtliche für die Durchführung der Vertragsleistung erforderliche Genehmigungen, mit Ausnahme der Baugenehmigung, hat sich der AN auf seine Kosten zu beschaffen, sofern in den Positionen nicht anders beschrieben.
Vor Beginn der Arbeiten sind angrenzende Bauteile sowie Grundstücke nachhaltig und ohne Beschädigung vor Verunreinigung zu schützen. Entsprechend geeignete Vorkehrungen sind vom AN zu treffen.
Das betrifft auch Maßnahmen gegen Wasserschäden, Tauwasser, Schnee und Eis; Belastungen sind ohne besondere Vergütung zu entfernen. Umsichtig vorzugehen ist bei Sichtbeton, Sichtmauerwerk, Kunststoffen, Blechen, Holzflächen, Natursteinflächen usw. Durch Nichtbeachtung entstehende Kosten gehen zu Lasten des AN. Der AN hat die erforderlichen Maßnahmen zum Schutz vor Witterungseinflüssen (mit denen üblicherweise zu rechnen ist) zu treffen. Dazu gehört auch die ggf. erforderliche Kontrolle der Baustelle, insbesondere der Schutz der Messeinrichtungen unabhängig von deren Rechtsträgerschaft. Alle Bauteile sind bis zur Abnahme vor Beschädigung und Verschmutzung zu schützen. Verschmutzte Bauteile sind sofort und ohne Aufforderung sachgerecht zu reinigen. Späne vom Bohren und Fräsen sowie Reste von Schleifstaub sind sofort von den bearbeiteten Teilen zu entfernen. Kosten für die Wiederherstellung und Reinigung von beschädigten und verschmutzten Konstruktionen der zu erhaltenen Bausubstanz gehen zu Lasten des AN. Sollten Schäden auftreten, die keinem Gewerk direkt zurechenbar sind, so haften alle Gewerke gemäß ihrem Anteil an der Bausumme gemeinschaftlich. Dies gilt auch für im Objekt zur Verfügung gestellten Räumen etc. verursachte Schäden. Sind Erdarbeiten erforderlich, hat sich der AN zu vergewissern, ob und wo auf der Baustelle und den angrenzenden Bereichen Kabel und Leitungen sowie Polygon- und Marksteine vorhanden sind. Der AN hat diese Einrichtungen zu schützen und haftet für verursachte Schäden.
Der AN hat für die Dauer der Bauausführung auch alle Schutzmaßnahmen zu treffen, die im Baubereich zur Sicherung von baulichen Anlagen und Einrichtungen aller Art, Bäumen und gärtnerischen Anlagen, sowie zur Sicherung von Personen erforderlich sind. Die Schutzvorrichtungen sind so lange bestehen zu lassen, bis jede Gefährdung von Personen oder Sachen ausgeschlossen ist. Das gleiche gilt für die verkehrspolizeilich vorgeschriebenen Maßnahmen zur Sicherung des Baubereiches (Abdeckungen, Hinweisschilder, Absperrungen, Sicherheitsposten u.dgl.). Die Beseitigung und fachgerechte Entsorgung der Schutz und Verpackungsmaterialien ist Sache des AN. Beim Umgang mit wassergefährdenden Stoffen (Benzin, Diesel o.ä.) für den Baustellenbetrieb ist besondere Sorgfalt anzuwenden. Eine Betankung darf nicht innerhalb der Baustelle vorgesehen werden. Fahrzeuge und Baumaschinen, die Kraftstoff- und/oder Ölverluste aufweisen, sind unverzüglich von der Baustelle zu entfernen. Falls erforderlich, sind sie gegen Tropfverluste zu sichern. Gefahrenbereiche auf der Baustelle sind abzusperren und zu kennzeichnen. Entstehen dadurch Behinderungen für andere Unternehmer oder Dritte, sind der Zeitraum der Absperrung sowie alternative Maßnahmen mit der Bauleitung abzustimmen.

3.3. Baubesprechung
Die Baubesprechung, die zur Koordination der Leistungen und der am Bau beteiligten Firmen dient, findet in der Regel wöchentlich statt - nach Bedarf auch öfter. Der Termin wird in der Bauanlaufberatung von der Objektüberwachung mitgeteilt. Der AN hat zu den Baustellenbesprechungen einen bevollmächtigten Vertreter zu entsenden, der befugt ist, vertraglich bindende Absprachen zu terminlichen, wirtschaftlichen und qualitativen Auswirkungen zu treffen.

3.4. Nachunternehmer
Der AN ist nach schriftlicher Bestätigung des AG berechtigt, Nachunternehmer für Teilleistungen zu beauftragen.
Die Nachunternehmer sind dem AG mindestens 10 Werktage vor der geplanten Ausführung unaufgefordert schriftlich anzuzeigen.
Alle Nachunternehmer müssen fachkundig, leistungsfähig und zuverlässig sein und ihren gesetzlichen Verpflichtungen zur Zahlung zu Steuern und Sozialabgaben nachkommen. Die entsprechenden Nachweise sind mit der Anzeige beim AG unaufgefordert vorzulegen. Eine Weitergabe an einen weiteren Nachunternehmer ist ausgeschlossen.

3.5 Bauablauf/Arbeitszeiten
Auf der Grundlage der beigefügten Ausführungszeiten der einzelnen Gewerke und seiner technologischen Überlegungen unterbreitet der AN dazu einen Vorschlag (Bauablaufplan; dieser wird mit Bauleitung und AG abgestimmt). Sie ist der Objektüberwachung vorab anzumelden.

3.6. Bautagesberichte
Der AN hat arbeitstägliche, aussagefähige Bautagesberichte zu führen und wöchentlich unaufgefordert an die Objektüberwachung zu übersenden.
Die Tagesberichte müssen Angaben enthalten über das Kalenderdatum, Anzahl und Art der auf der Baustelle beschäftigten Arbeitskräfte, Anzahl und Art der eingesetzten Geräte, den wesentlichen Baufortgang größerer Teilabschnitte, Wetterverhältnisse, von der Bauüberwachung erhaltene Unterlagen und Anordnungen sowie besondere Vorkommnisse.

3.7 Arbeitsunterbrechungen Arbeitsunterbrechungen
sind nur nach vorheriger Abstimmung mit der Objektüberwachung möglich. Unstimmigkeiten/Differenzen mit dem AG berechtigen den AN nicht, seine Arbeiten zu unterbrechen.

4. Angaben zur Ausführung
4.1. Leistungsbeschreibung und Ausführungsunterlagen
Die Ausführung erfolgt auf Grundlage der Vertragsunterlagen, der zum Ausführungszeitpunkt gemäß Baufortschritt gültigen Pläne unter Berücksichtigung der gültigen Normen und Vorschriften, Regeln und Stand der Bautechnik/Baukunst. Die der Ausschreibung beiliegenden Zeichnungen und die mit Vertragsabschluss übergebene Planung des Architekten des AG erheben keinen Anspruch auf Vollständigkeit und dienen lediglich dazu, die gewünschte optische Wirkung der vom AN zu erbringenden Leistungen darzustellen. Bei Widerspruch zwischen Leistungsbeschreibung und Ausführungsplanung gilt im Zweifelsfall die höherwertige Ausführung.
Der Wortlaut des vom AG übergebenen Leistungs-verzeichnisses ist verbindlich. Für die angebotenen Leistungen übernimmt der AN die Verpflichtung der Vollständigkeit, d. h., Leistungen und Nebenleistungen, die sich bei den Positionen zwangsläufig ergeben, sind einzukalkulieren, auch wenn sie im Text des LV nicht ausdrücklich erwähnt sind. Dies betrifft die Lieferung sämtlicher Materialien, insbesondere Klein- und Befestigungsmaterial, zugehörige Stoffe und Bauteile, Transport auf die Baustelle, Abladen, fachgerechtes Lagern, horizontaler und vertikaler Transport auf der Baustelle sowie den Schutz vor Einflüssen der Witterung, sowie alle tariflichen oder außertariflichen Vergütungen und alle sonstigen Kosten und Aufwendungen (z.B. Erschwerniszulagen, Arbeitsschutzmaßnahmen, Sicherungsmaßnahmen nach UVV, Transportkosten etc.). Dies gilt ungeachtet des Sitzes des Bieters. Zu den auf der Baustelle vorzuhaltenden Ausführungsunterlagen zählt neben evtl. Ausführungsplänen auch eine Ausfertigung der Leistungsbeschreibung.

4.2. Abmessungen und Messarbeiten
Angaben von Bauteilabmessungen oder Arbeitshöhen, absoluten Höhen (NN), sowie Achsen, usw. im Leistungsverzeichnis sind nur ungefähre Angaben. Sofern keine verbindlichen Maßangaben vorliegen, sind die genauen Werte vor Ort zu überprüfen. Wenn der AN entsprechende Bedingungen und/oder Umstände feststellt, die nicht dem LV oder Plänen entsprechen, ist umgehend die Bauleitung zu verständigen. Sämtliche erforderliche Messarbeiten sind vom AN selbst zu leisten. Die wesentlichen Messpunkte werden vom AN gesetzt und für die Dauer der Bauzeit durch diesen befestigt und gesichert sowie nach Abschluss der Arbeiten und Aufforderung durch die Objektüberwachung durch den AN beseitigt. Beschädigungen oder Verlust von bauseitigen Höhenmarken durch Leistungen Dritter werden zu Lasten des Verursachers ausschließlich durch den AN korrigiert. Abweichend von der DIN 18202 "Toleranzen im Hochbau" gelten auf der Grundlage der DIN 18201, Abschn. 4.2, erhöhte Anforderungen als vereinbart. Grenzmaße, Winkel- und Ebenheitstoleranzen müssen eine nach der Verkehrssitte als ordnungsgemäß zu bezeichnende Leistung gewährleisten. Vorleistungen anderer Gewerke sind auf dieser Grundlage zu prüfen.

4.3. Bedenkenanmeldung
Hat der AN Bedenken gegen die in der Ausführungsplanung festgelegte Ausführung eines Bauteils, einer Bauteilgruppe, oder die Vorarbeiten Dritter hat er unverzüglich seine Bedenken schriftlich an die Objektüberwachung zu übermitteln und auf die Folgen aufmerksam zu machen.
Das gilt insbesondere für die in der Leistungsbeschreibung und in den Plänen vorgesehenen Konstruktionen, Arbeitsweisen, Systeme, Stoffe und Fabrikate.

4.4. Alternativ- / Bedarfs- / Eventualpositionen
Alternativ- / Bedarfs- oder Eventualpositionen dürfen grundsätzlich nur mit (schriftlicher) Zustimmung oder Genehmigung des AG bzw. dessen Objektüberwachung ausgeführt werden. Sämtliche Arbeiten/Leistungen sind vollständig und funktionstüchtig (schlüsselfertig) auszuführen. Die gesetzlichen Regeln der Geschäftsführung ohne Auftrag werden davon nicht berührt.

4.5. Anforderungen an Bauteile
Material, Leistungen/ Bauteile müssen sämtliche Anforderungen erfüllen, welche die Herstellungsweise, die weiteren Arbeiten am Bauteil, die Belastung, die Nutzung der Bauteile, die geforderten Maßgenauigkeiten, die Angaben aus dem Leistungsverzeichnis etc., auch während der Bauzeit stellen. Die endgültige Materialwahl, Ausführungsart oder Oberflächenausführung hat nach der zum Ausführungszeitpunkt gültigen Planung bzw. Bemusterung durch den AG zu erfolgen.
Soweit in der Leistungsbeschreibung auf Technische Spezifikationen, z.B. nationale Normen, mit denen Europäische Normen umgesetzt werden, europäische technische Zulassungen, gemeinsame technische Spezifikationen, internationale Normen, Bezug genommen wird, werden auch ohne den ausdrücklichen Zusatz: 'oder gleichwertig', immer gleichwertige Technische Spezifikationen in Bezug genommen". Schlägt der AN abweichende Produkte zur Ausführung vor, müssen diese mindestens gleichwertig sein. Die Gleichwertigkeit muss der AN durch Vorlage aussagekräftiger Produktbeschreibungen, Prüfzeugnisse und gegenüberstellende Bemusterung nachweisen. Die Gleichwertigkeit ist dann gegeben, wenn die Produkte/ Materialien sowohl in technisch-physikalischer Hinsicht, als auch im Erscheinungsbild dem vorgegebenem Fabrikat/ Material mindestens entsprechen. Über die Gleichwertigkeit entscheidet letztlich der AG. Von allen einzubauenden Materialien sind vor Baubeginn dem Bauherrn Muster kostenfrei vorzulegen. Wenn nicht anders beschrieben, werden Farben, Dekore etc. aus der Standardfarbkarte des jeweiligen Herstellers vorgesehen. Sondervorschläge und Ausführungsalternativen können unter Beibehaltung des Ausstattungsstandards angeboten werden. Es sind ausschließlich Bauprodukte und Bauarten entsprechend BbgBO anzubieten und zu verarbeiten. Entsprechende Zulassungen, Zertifikate usw. nach BbgBO sind nach Aufforderung vorzulegen. Es sind nur Erzeugnisse von hoher Qualität zu verwenden. Es dürfen nur unbeschädigte und einwandfreie Materialien eingebaut werden. Alle Materialien sind zur Verarbeitung trocken zu lagern, Baumaterialien (insbesondere Dämmplatten), die in Feuchtigkeit gelegen haben, dürfen nicht mehr verarbeitet werden.

4.6. Prüfzeugnisse / Verarbeitungsrichtlinien Hersteller
Zu Baubeginn sind dem AG/ der Bauleitung alle Prüfzeugnisse und Gutachten amtlich anerkannter inländischer Materialprüfungsanstalten oder vergleichbarer Einrichtungen vorzulegen, die für den Nachweis der Einhaltung der gestellten Forderungen erforderlich sind, ebenso die Verarbeitungsrichtlinien der Hersteller. Für Stoffe und Bauteile, für die eine bauaufsichtliche Zulassung erforderlich ist, ist eine Kopie dieser zum Zeitpunkt des Einbaus gültigen Zulassung dem Auftraggeber 10 Tage vor Einbau auszuhändigen. Der AN hat dem AG (auf Anforderung) Lieferanten und Hersteller der verwendeten Baustoffe bekanntzugeben, sowie einen Nachweis über deren Umweltverträglichkeit und Eignung vorzulegen. Außerdem sind von allen Baustoffen und Betriebsstoffen die EG-Sicherheitsdatenblätter und Betriebsanweisungen gemäß GefStV vorzulegen. Der AN hat den Nachweis über die Gütesicherung der zu liefernden Stoffe entsprechend den DIN-Normen zu erbringen. Diese Forderung gilt als erfüllt, wenn die Stoffe das Gütezeichen einer anerkannten Güteschutzgemeinschaft tragen. Es sind ausschließlich FCKW-freie Baustoffe zugelassen. Die Verwendung von Baustoffen, die gesundheitsschädigende Stoffe enthalten, ist unzulässig. Die entsprechenden Nachweise sind der Objektüberwachung vor Beginn der Arbeiten unaufgefordert vorzulegen. Die Objektüberwachung des AG behält sich vor, von allen zur Anwendung kommenden Stoffen Proben zu entnehmen und auf Qualität und Eignung untersuchen zu lassen. Stoffe und Bauteile, für die Verarbeitungsvorschriften des Herstellerwerkes bestehen, sind nach diesen Vorschriften einzubauen.

4.7. Leistungsänderungen / Mehrkosten
Werden im Leistungsverzeichnis nicht aufgeführte Leistungen verlangt, ist durch den AN unverzüglich, vor Ausführung der Leistungen ein Nachtragsangebot einzureichen. Für alle Nachtragsangebote gilt als vereinbart, dass das Preisgefüge des Hauptauftrags zur Anwendung kommt. Werden Leistungen vom AN ohne schriftliche Bestätigung des AG oder der Objektüberwachung erbracht, kann der AG unter Zugrundelegung entsprechender Positionen des Hauptauftrags die Vergütung einseitig festsetzen oder die Leistungen ablehnen.
Jegliche vom AN gewünschten Abweichungen, insbesondere die, die zu Mehrkosten und/oder Terminverlängerungen führen, müssen zuvor vom AN schriftlich niedergelegt werden.
Ohne gesonderte, zustimmende schriftliche Erklärung des AG hat der AN keinen Anspruch auf eine Veränderung der Vergütung bzw. der Baufristen.

4.8. Abrechnung der Leistungen
Die Abrechnung erfolgt, soweit nicht anders vereinbart, nach örtlichem Aufmaß und ist logisch nach den Positionen des Leistungsverzeichnisses geordnet aufzustellen. Mengen und Ansätze, die nicht durch den AN nachgewiesen werden können, sind nicht vergütungsfähig.

4.9. Zwischenbauzustände
Der AN hat sämtliche statisch relevanten Leistungen, z.B. zur Aussteifung im Bauzustand, zum Erreichen / Sichern der Zwischenbauzustände, für die aufgabengerechte Baureihen-folge etc. selbst zu erbringen. Dazu zählen auch die statischen Berechnungen für Zwischenbauzustände oder für Hilfsmittel.

4.10. Schuttentsorgung/ Baureinigung
Abfälle sind nach den gesetzlichen Regelungen des Kreislaufwirtschaftsgesetzes, den danach erlassenen Verordnungen sowie der Satzung über die Abfallentsorgung des Landkreis Spree-Neiße/Wokrejs Sprjewja-Nysa zu entsorgen. Die Entsorgung der Abfälle umfasst die Verwertung und Beseitigung. Die Getrennthaltungs- und Verwertungspflicht für bestimmte Bau- und Abbruchabfälle gemäß § 8 sowie der Vorbehandlungs- und Aufbereitungspflicht und deren Dokumentationspflichten gemäß § 9 der Gewerbeabfall-verordnung (GewAbfV) vom 18.04.2017 sind zu beachten und einzuhalten.

Die Entsorgung der Altholzabfälle (Bau- / Abbruchholz) von einem Rückbau hat nach den Vorgaben der Altholzverordnung vom 15.02.2002 zu erfolgen, sofern diese nicht für künftige Bauvorhaben weiterverwendet werden. Die Zuordnung der Altholzabfälle erfolgt gemäß § 5 (1) i. V. m. Anhang III der Altholzverordnung. Eine Abgabe der Alt holzabfälle an private Dritte sowie der Einsatz von Altholz (Bau- und Abbruchholz) als Brennstoff im privaten Bereich (Kleinfeuerungsanlagen) sind nicht zulässig. Kleinfeuerungsanlagen fallen u.a. unter die 1. Verordnung zur Durchführung des Bundes-Immissions-schutzgesetzes (1. BImSchV), worin die zulässigen Brennstoffe festgeschrieben sind. Dazu gehören lediglich die in § 3 Abs. 1 Nr. 1-5a der Verordnung genannten Materialien.

Asbesthaltige Abfälle sind ordnungsgemäß und schadlos zu beseitigen. Sie sind gesondert zu erfassen und getrennt zu halten, um so zu verhindern, dass durch Vermischung mit anderen Materialien die Menge an asbesthaltigen Abfällen vergrößert wird oder Asbestgehalte unerkannt bleiben. Gem. § 16 Abs. 2 in Verbindung mit Anhang II Nr. 1 der Gefahrstoffverordnung ist die weitere Verwendung von bei Arbeiten anfallenden asbesthaltigen Gegenständen und Materialien zu anderen Zwecken als der Abfallbeseitigung verboten.

Für die Entsorgung von teerhaltigen Abfällen (Dachpappen, Sperrschichten, teerhaltigen Anstrichen u. ä.) sind vorab Untersuchungen zur Ermittlung des PAK Gehaltes durchzuführen. Hier sind insbesondere die Benzo(a)pyren-Gehalte zu ermitteln, um die Einstufung Abfälle, ggf. als Gefahrstoff vornehmen zu können.
Zusätzlich sind die weiterführenden Hinweise der Sonderabfallgesellschaft Brandenburg/Berlin (SBB mbH (Stand 19.03.2020) bezüglich der Asbestuntersuchung und Einstufung zu beachten.

Nicht wiederverwendbares Material ist als Abfall zu behandeln.
Der AN hat während der gesamten Ausführungszeit für die Beseitigung und Abfuhr seine anfallenden Bauschuttes und anderer Abfälle zu sorgen und aufzukommen. Zwischenlagern und Vorsortieren von Abfallmaterial auf der Baustelle ist nicht vorgesehen. Der vom AN genutzte Arbeitsbereich ist täglich grob und regelmäßig, mindestens am letzten Arbeitstag der Woche, fein zu reinigen. Für das Auffangen und Abtransportieren sind ständig geeignete Container vorzuhalten. Schutt-/Abfall- Container sind täglich zum Feierabend abzufahren bzw. abzudecken. Am letzten Werktag der Woche sind volle Container generell abzufahren. Die freie Lagerung von Schutt im Gebäude und im Außenbereich ist nicht gestattet. Die gültigen Ver- und Anordnungen, Abfallgesetze und Hinweise der Umweltbehörden zur Trennung von Schutt-, Abfall- und Reststoffen sind einzuhalten. Die ordnungsgemäße Entsorgung ist nachzuweisen. Werden durch Fahrzeuge des AN oder seiner Subunternehmer öffentliche Straßen, Wege und Plätze infolge der Bauarbeiten verschmutzt, sind sie unverzüglich im Rahmen der Verkehrssicherung zu reinigen. Diese Arbeit gehört zu den Nebenleistungen, die nicht besonders vergütet werden. Diese Leistungen sind in die Einheitspreise einzukalkulieren. Bei Nichtbeachtung behält sich der AG die Ausführung einer Ersatzvornahme vor.

4.11. Abnahmen
Die förmliche Abnahme ist vom AN mit der Frist von zwei Wochen zum Abnahmetermin schriftlich zu beantragen.
Prüfatteste, Abnahmebescheinigungen usw. von staatlichen und hierfür bestimmten Stellen für diejenigen Anlagen, die einer solchen Abnahme bedürfen, sind bis zur Abnahme der Vertragsleistungen vorzulegen. Die Abnahme mit dem AG / Übergabe an den AG wird grundsätzlich nur einmal durchgeführt. Ist auf Grund der Anzahl der Mängel eine Abnahme nicht möglich, gehen sämtliche dadurch erforderlichen zusätzlichen Abnahmebegehungen einschließlich der anfallenden Ingenieurkosten auf
AG-Seite zu Lasten des AN. Eine Abnahme durch Übergabe der erbrachten Leistung an ein Folgegewerk ist ausgeschlossen. Nach der Fertigstellung der Leistungen muss der AN die Baustelle spätestens zwei Wochen nach Aufforderung räumen.

4.12. Nachweise
Der AN ist verpflichtet, brandschutztechnische Nachweise / Zulassungen sowie Produktdatenblätter der zu verwendenden Bauprodukte der Objektüberwachung vor Ausführung der betreffenden Leistungen vorzulegen. Erforderliche Eignungs- und Gütenachweise z. B. Allgemeine bauaufsichtliche Prüfzeugnisse, Zulassungen o.dgl. sind unaufgefordert vor Ausführung der Arbeiten zu übergeben; sie müssen zum Zeitpunkt der Ausführung gültig sein.

4.13. Beschädigungen und Verunreinigungen
Der AN hat Beschädigungen und Verunreinigungen an Bauteilen anderer Gewerke unverzüglich schriftlich der Objektüberwachung zu melden. Gleiches gilt für Beschädigungen und Verunreinigungen an den eigenen Leistungen des AN, verursacht durch andere Gewerke. Die Baustelle ist sauber zu halten, Verunreinigungen Materialreste, Verpackungen etc. sind unverzüglich, spätestens zum Tagesarbeitsende zu beseitigen und zu entsorgen. In das Abwassersystem dürfen keine mit Schadstoffen kontaminierte Abwässer eingeleitet werden. Kontaminierte Abwässer sind durch den AN fachgerecht zu entsorgen.

4.14. Brandschutz
Bei gefährlichen Arbeiten des AN im Hinblick auf Feuer, Hitze, Rauch und Funkenflug wird der AN eine Brandwache und Berücksichtigung der allgemeinen und gegebenenfalls anzuwendenden besonderen Brandschutzbestimmungen stellen und ausrüsten. Die Kosten dafür sind einzukalkulieren.

4.15. Lärm- und Staubimmission
Mit Rücksicht auf die Anwohner benachbarter Gebäude und Schüler/schülerinnen sowie unter Beachtung der Gemeinde-Satzungen dürfen Abbruch-, Stemm- und Strahlarbeiten nicht vor 7.00 Uhr und nicht nach 19.00 Uhr ausgeführt werden. Lärmintensive Arbeiten sind während der Zeit von 13:00-15:00 Uhr nach Möglichkeit zu unterlassen.
Die Lärm- und Staubentwicklung ist auf ein Mindestmaß zu reduzieren.
Für alle Arbeiten sind grundsätzlich geeignete Maßnahmen zum Schutz der An-/Bewohner und fremden Eigentums vorzusehen.
Bei der Ausführung der Arbeiten sind - soweit erforderlich - notwendige Maßnahmen zur Schallabschottung zu ergreifen, damit die Immissionswerte der Allgemeine Verwaltungsvorschrift zum Schutz gegen Baulärm (AVV Baulärm), Punkt 3.1.1 f) tagsüber 45 dB(A) nicht überschritten werden. Auf eine geräusch- und erschütterungsarme Ausführung ist zu achten. Staubintensive Bereiche der Baustelle sind von in Betrieb befindlichen Gebäudeteilen, sowie von benachbarten Grundstücken durch wirksame Mittel abzutrennen. Es ist auf eine staubarme Ausführung der Arbeiten zu achten. Dies betrifft hauptsächlich Demontagearbeiten sowie das Anmischen von Baustoffen (Mörtel, Gips etc.). Gegebenenfalls sind geeignete Absaugeinrichtungen mit Sauggutbehälter einzusetzen. Die Reinigung von Arbeitsbereichen im Gebäude hat in jedem Fall durch Absaugen, in keinem Fall durch Fegen zu erfolgen. Das Umladen von Schuttcontainern auf dem Baustellengelände ist aus Emissionsschutzgründen nicht zulässig.
Nicht vermeidbare immissionsintensive Arbeiten sind zeitlich und örtlich mit der Objektüberwachung mindestens 4 Werktage vor Ausführung der Arbeiten abzustimmen. Zusätzlich können durch den AG die Betriebszeiten abweichend von den allgemeinen Arbeitszeiten eingeschränkt werden.

5. Gesundheits- und Arbeitsschutz
5.1. Gesundheitsschutz
Auf die Einhaltung der Unfallverhütungsvorschriften (UVV) ist strengstens zu achten. Es dürfen nur gesundheitlich unbedenkliche Baustoffe verwendet werden. Maßgebend für die Begrenzung der Schadstoffkonzentrationen in Innenräumen sind die MAK-Werte des Bundesgesundheitsministeriums. Überschreitungen dieser Werte sind unzulässig. Die Einhaltung der Grenzwerte hat der AN auf Verlangen des AG durch Messungen eines unabhängigen Instituts nachzuweisen (zu messen sind z.B. Konzentrationen von Formaldehyd, Holzschutzmitteln, organischen Lösungsmitteln, Restmonomere, Radon, Asbest). Beim Einsatz von Mineralfaserdämmstoffen ist zu beachten, dass nur Dämmstoffe mit Ki 40-Fasern eingesetzt werden, die vom Ausschuss für Gefahrstoffe (AGS) frei von Krebsverdacht eingestuft werden. Entsprechende Materialnachweise müssen geführt werden. Mineralfaserdämmstoffe dürfen nicht im Verbund mit der Raumluft eingesetzt werden.

5.2. Bauunfälle
Bauunfälle, bei denen Personen- oder Sachschaden entstanden ist, sind dem AG unverzüglich mitzuteilen. Mündliche oder fernmündliche Mitteilungen sind innerhalb von zwei Werktagen schriftlich zu wiederholen.

5.3. Baustellenverbot bei Alkoholgenuss / mangelhafter Schutzkleidung
Zur Aufrechterhaltung der Ordnung auf der Baustelle hat die Objektüberwachung des AG das Recht, Personen von der Baustelle zu verweisen, welche gegen die Allgemeinen Vorschriften VGB 1, § 38 (1) Abschnitt "Genuss von Alkohol" verstoßen. (Verlassen der Baustelle sofort. Dauerndes Baustellenverbot bei 3-fachem Verstoß.) Personen, die die erforderliche Schutzbekleidung nicht vollständig anlegen, gemäß Durchführungsbestimmungen zu VGB (1) können zum sofortigen Verlassen der Baustelle für den restlichen Arbeitstag angewiesen werden.
Bei Weigerung der betreffenden Personen der Anweisung zu folgen oder bei dreimaligem Antreffen mit mangelhafter Schutzbekleidung erfolgt ein dauerhaftes Baustellenverbot: bei dreimaligem Tagesverweis Baustellenverweis.

Hinweis zur Vorhaltung: Für die Mengenermittlung der Positionen "Vorhaltung über die Grundstandzeit" hinaus wurde die Gesamtmenge der Position mit der vorgesehenen zusätzlichen Vorhaltedauer (Wochen) multipliziert. Anzugeben ist daher jeweils der EP für die Vorhaltung von 1 [Einheit] pro Woche!

Zur Beachtung !
Im gesamten Gebäude ist die Verwendung von offenen Flammen jeglicher Art, Schweiß- und Lötarbeiten, Trennschleifarbeiten etc. nur unter vorheriger Beantragung einer gesonderten Schweißerlaubnis/ Erlaubnis für Trennschleifen möglich.

**01.02.0003 Hinweise zur Baustelleneinrichtung**
Hinweise zur Baustelleneinrichtung:

Die Entnahme von Strom und Wasser sowie die Entsorgung von Abwässern u.a. ist in den Schulgebäuden sowie auf dem Gelände bzw. in Gully's grundsätzlich nicht gestattet!

Alle weiteren für den AN zur Baustelleneinrichtung notwendigen Leistungen werden nicht gesondert vergütet und sind in die Einheitspreise einzukalkulieren, sofern in den einzelnen Positionen nicht anders beschrieben.

In dem Objekt werden nur eingeschränkte Lagermöglichkeiten durch den AG zur Verfügung gestellt. Lagerplätze, Containerplätze und Räume dürfen nur nach Maßgabe des AG oder dessen Bevollmächtigten benutzt und abgegrenzt werden. Der Bedarf an Außenflächen für die Baustellen einrichtung des AN ist mit Angebotsabgabe zu benennen.

Vor Ausführungsbeginn hat der AN mit dem AG festzulegen, wo das erforderliche Gerät, Schutt, Container und dergleichen auf der Baustelle gelagert werden kann, um gegenseitige Störungen der am Bau beteiligten Handwerker während der Bauausführung zu vermeiden.
Materiallieferungen können nur auf den angewiesenen Plätzen, ggf. beschränkt auf den Tagesbedarf, gelagert werden. Für die Abgrenzung und Bewachung des übergebenen Lagerplatzes, Räume o.ä. hat der AN selbst zu sorgen. Werden öffentliche Flächen in Anspruch genommen, hat der AN die entsprechende Abstimmung mit den Behörden vorzunehmen (z.B. Sondernutzungserlaubnis nach StVO) und die erhöhten Gebühren zu tragen, sofern in den Pos. nicht anders beschrieben.
Überqerungen von Grünflächen, Gehwegen und dgl. mit schwerem Gerät sind ohne Absprache mit der Bauleitung/AG und ohne deren Zustimmung nicht gestattet.

Verschmutzte Bereiche der Baustelle und der angrenzenden rundstücke sind ohne Zusatzkosten für den AG täglich grob zu reinigen und regelmäßig, mindestens am letzten Arbeitstag der Woche, fein zu reinigen. Eventuell anfallenden Bauschutt/Abfall beseitigt der AN zu seinen Lasten. Die vom AN im Gebäude genutzten Flächen sind täglich besenrein zu säubern - siehe auch Allgemeine Vormerkungen.

Nach Abschluss der Arbeiten sind die Flächen der Baustelleneinrichtung/Lagerplätze sowie ggf. zur Verfügung gestellte Aufenthaltsräume etc. wieder herzurichten.

Schutt- und Schrott-Container sind täglich zum Feierabend abzufahren bzw. abzudecken. Am letzten Werktag der Woche sind volle Schutt- und Schrott-Container generell abzufahren.

Die Baustelleneinrichtung des AG beinhaltet folgende, durch den AN nutzbare Leistungen, dabei sind nachfolgende Hinweise zu beachten:

-  Bauzaun als Abgrenzung des Grundstückes (Baustelle);
-  Anschlüsse für Baustrom und Bauwasser
  im Baustellenbereich erfolgt durch den AG;
  die Verteilung der Medien vom zentralen Anschluss bis
  zum Arbeitsplatz ist Leistungsumfang des AN
  Es ist zu beachten, dass der Kontrolltaster
  der Fehlerstrom-Schutzeinrichtungen im
  Baustromverteiler arbeitstäglich zu betätigen ist und
  durch die Nutzer der Anlagen zu erfolgen hat,
  der Nachweis darüber ist im Bautagebuch festzuhalten.
-  WC-Kabine mit Waschbecken für alle am Bau
  beteiligten Firmen,
-  eingeschränkte, nicht gekennzeichnete Lagerflächen
  und Stellplätze für Materialcontainer auf
  dem Grundstück (werden bei Bauanlaufberatung
  ausgewiesen, die Markierung bzw. Absperrung ist
  Sache des AN);
-  Die Prüfung der Lager- u. Aufstellflächen, sowie
  der Zufahrt auf eigene Eignung (höhere Belastung
  durch eigene Fahrzeuge) und daraus
  resultierende erforderliche Ergänzungen
  (z.B. Verlegen von zusätzlich erforderlichen
  Lastverteilungen etc.) ist Leistungsumfang des AN;
-  Seitens des AG werden dem AN keine Personen- und/
  oder Lastenaufzüge zur Verfügung gestellt.

Hinweise
-  Die bereitgestellten BE-Flächen dürfen durch
  die vor Ort tätigen AN nicht als Parkflächen für
  private PKW genutzt werden.

Hinweis zur Vorhaltung:
Für die Mengenermittlung der Position "Vorhaltung über Grundstandzeit" hinaus wurde die Gesamtmenge der Position mit der vorgesehenen zusätzlichen Vorhaltedauer (Wochen) multipliziert. Anzugeben ist daher jeweils der EP für die Vorhaltung von 1 [Einheit] pro Woche!

### Gewerk 02 Titel 1 - Baustelleneinrichtung

#### Titel 02.01 Die Abschnitte 01.02 der ATV umfassen den sachlichen Geltungsbereich: Ergänzend hierzu wird: - keine -

**02.01.0001 Baustelleneinrichtung Vorbereitung**
Einrichten, Vorhalten über die gesamte Bauzeit (ca. 20 Wochen) sowie Abräumen aller zur Durchführung der Vertragsleistungen des Auftragnehmers erforderlichen Baustelleneinrichtung,
einschl. Gebühren.
Die ungehinderte Durchfahrt ist jederzeit ohne Einschränkungen sicherzustellen. Bei Verlängerung der Bauzeit (ca. 3 Wochen) erfolgt keine zusätzliche Vergütung!
In den Pauschalpreis einzurechnen sind folgende
Leistungen:
-  Freimachen des Geländes;
-  Sicherungs- und Absperrmaßnahmen insbesondere
  der Verkehrswege, auf dem Grundstück, im Gebäude,
  auf Zufahrten, Bürgersteigen, einschl. Säuberung usw.;
-  Verkehrssicherung mit evtl. erforderlicher Beleuchtung;
-  Herstellen, Vorhalten und wieder Abbauen sämtlicher
  Sicherheitseinrichtungen, wie Geländer, Absperrungen,
  Brüstungssicherungen, Verkehrssicherungsmaßnahmen
  usw. bei allen Gefahrenstellen, einschl. notwendiger
  Beschilderungen;
-  maßgeblich sind ebenso die Forderungen des Amtes
  für öffentliche Ordnung, der Bauberufsgenossenschaft
  und sonst mitwirkender Behörden, Amtsstellen und
  Körperschaften;
-  Bauzaunkontrollen auf Standsicherheit 1 x 14-tägig;
-  Begradigung der Aufstellfläche der BE nach Beendigung
  der Bauarbeiten, Unrat aufsammeln und entsorgen;
-  Notwendige Arbeitsgerüste und Arbeitsbühnen
  bis 2,0 m über Rohfußboden sind in dieser Pos.
  mit einzukalkulieren.
-  Verkehrs- und Arbeitsplatzbeleuchtung für eigene
  Zwecke;
-  Straßenreinigung im Baustellenbereich, soweit diese
  die eigene Leistung bei den jeweiligen Arbeiten
  betreffen und nach Rückbau der Baustelleneinrichtung;
-  das zeitlich versetzte Räumen der vorgehaltenen
  Baustelleneinrichtung ist einzukalkulieren;
-  Pflasterprotokoll Gehwegüberfahrten
-  Sichtung Leitungskataster
-  Sichtprüfung Lage von Kabeln und Leistungen

Leistungen, die der Auftraggeber über die oben definierten Bereiche hinaus fordert, sind in den nachfolgenden Positionen beschrieben und werden gesondert vergütet.
Menge: 1,000 psch
Voraussichtliche Abrechnungsmenge: 1,000

**02.01.0002 Vorhaltung/Verlängerung BE der Pos. 02.01.0001**
über die Grundeinsatzzeit hinaus:
Gebrauchsüberlassung:  weitere 1 Woche.
Abrechnung nach psch x Wochen.
Menge: 1,000 pschW
Voraussichtliche Abrechnungsmenge: 1,000

**02.01.0003 Einholung von Genehmigungen**
Einholung der erforderlichen öffentlich-rechtlichen Genehmigungen und Erlaubnisse, z.B. nach dem Gewerberecht, Straßenverkehrsrecht etc., für das Überfahren von öffentlich genutzten Gehwegen, Grünflächen usw. im Bereich der Baustellen-Zufahrt und für die Dauer der sich daraus ergebenden Stand-/Sperrzeiten im öffentlich genutzten Bereich auf dem Grundstück (15 Wo=gesamte Bauzeit) einschl.
Koordinierung und Abstimmung sowie Vorbereitung und Erstellung der erforderlichen Unterlagen.
(Die entsprechenden Gebühren werden auf Nachweis durch den AG separat vergütet.)

Leistung einschl.:
-  Abstimmung bzgl. Aufstellung  Verkehrszeichen
  aller Art aufstellen;

Ort:  Inanspruchnahme der öffentlich
  genutzten Anliegerstraße,
  Parkflächen und Überfahrung
  der Gehwegflächen
  im Bereich der Baustellen-Zufahrt
  (alles Gemeinde Burg (Spreewald)
        - Grundstück, s.h. Lageplan!)
Menge: 1,000 psch
Voraussichtliche Abrechnungsmenge: 1,000

**02.01.0004 Bauzaun, Stahlrahmen (mobil), h=2,00 m**
Bauzaun für partielle Abgrenzung innerhalb des Baugeländes
aus mobilen Stahlrahmenelementen mit Rundstahlfüllstäben,
Stützfüßen aus Beton, inkl. sämtlicher Verbindungen, Kupplungen etc. sowie Kette zum Verschluss eines zu öffnenden Bauzaunfeldes (Vorhängeschloss mit Bauschließkreis), aufstellen und nach Abschluss aller Bauarbeiten abbauen.

Zaunhöhe:  2,00 m,

Aufstellung in Abstimmung mit der Bauleitung auf dem Grundstück,

Grund-Vorhaltedauer:  4 Wochen,

inkl. Aufwendungen im Bereich von Geländeunebenheiten; inkl. Schilder zur Kennzeichnung der Baustelle, die Montage dieser Schilder an den Einzelbauteilen der BE (Zaun, Container usw.) ist mit den Einzelpreisen der Positionen abgegolten.
Der Aufbau erfolgt zeitversetzt, nach Bauabschnitten (2x BA) in Abstimmung mit der Bauleitung.

Leistung einschl.:
-  liefern und montieren Auflast für Herstellung Sturmsicherheit
  ist mit einzukalkulieren;

Ausführung:  nach Angabe der Bauleitung
  Hof- und Straßenseite sowie
  Einzäunung Lager und
  Aufenthalt Container

Abrechnung zum Nachweis.
Menge: 12,000 m

**02.01.0005 Bauzaun, vorhalten**
über die Grundeinsatzzeit hinaus:
Gebrauchsüberlassung:  weitere 10 Wochen.
Abrechnung nach m x Wochen.
Menge: 120,000 mWo

**02.01.0006 Bauzauntor, b=4,00 m;**
für vorbeschriebenen Bauzaun, zweiflügelig, abschließbar,
-  mit Kette und Vorhängeschloss
-  mit 5x Stck. Schlüsseln;
Durchfahrtsbreite:  4,00 m
Grund-Vorhaltedauer :  4 Wochen

Ort:  Zufahrt Lagerplatz

in Abstimmung mit der Bauleitung
Menge: 1,000 St

**02.01.0007 Bauzauntor/-Tor vorhalten**
über die Grundeinsatzzeit hinaus:
Gebrauchsüberlassung:  weitere 10 Wochen
Abrechnung nach St x Wochen.
Menge: 10,000 mWo

**02.01.0008 Pfosten inkl. Verkehrszeichen aller Art aufstellen**
Pfosten mit jeweils 3 Stück Verkehrszeichen bestückt, z. B. "Parkverbot im Baustellenzufahrtsbereich", vorhalten, betreiben für die Dauer der vertraglichen Leistung sowie wieder beseitigen.
Lage gemäß Vorgaben des AG oder nach Absprache mit den dafür zuständigen Ämteren/Behöreden;.
Grundvorhaltedauer:  4 Wochen.
Abrechnung=Anzahl Pfosten mit jeweils 3 Verkehrszeichen.

Leistung einschl.:
-  Abstimmung/Absprache mit den dafür zuständigen
  Ämtern,  ist mit einzukalkulieren;
-  Abstimmung mit den Trägern der öffentlichen Interessen;
-  Sicherstellung der Funktionstüchtigkeit
  der Verkehrssicherung auch bei Nacht;
-  sämtliche Schilder verkehrssicher fixiert;
-  gem. Vorschriften der Straßenverkehrsordnung
  kennzeichnen und sichern;
-  Vorhaltung Tag und Nacht
Menge: 4,000 St

**02.01.0009 Pfosten mit Verkehrszeichen vorhalten**
über die Grundeinsatzzeit hinaus:
Gebrauchsüberlassung:  weitere 10 Wochen
Abrechnung nach St x Wochen.
Menge: 40,000 StWo

**02.01.0010 Zulage zu vorbeschriebenen Pfosten**
für das einmalige Umsetzen von Pfosten während der Bauzeit.

Abrechnung zum Nachweis.
Menge: 2,000 St

**02.01.0011 Sichtschutz, einseitig aus PE-Folie am Maschendraht/Bauzaun befestigt**
*** Bedarfsposition ohne GB
liefern, anbringen, vorhalten über die gesamte Bauzeit  (15 Wochen) und nach Fertigstellung Bauvorhaben, wieder entfernen.
Ort:  Bauzaun

Leistung einschl.:
-  Herstellung sturmsicher Befestigung
-  Herstellung Blickdicht
-  Herstellung sturmsicher;

Abrechnung zum Nachweis.
Menge: 1,000 m2

**02.01.0012 Schuttcontainer, Bauschutt**
Schuttcontainer, für anfallenden Bauschutt von am Bau beteiligten Unternehmen, bereitstellen; einschl. Abtransport und beseitigen des Containerinhaltes.

Achtung:
In diesen Schuttcontainer dürfen nur grundwasserunschädliche Bestandteile etc. gegeben werden.

Fassungsvermögen:  9 m3
Vorhaltedauer:  2 Wochen
Gilt nur bei Zusatzleistungen im Auftrag des AG, bei denen Bauschutt abzufahren ist.

Abrechnung zum Nachweis.
Menge: 1,000 St

**02.01.0013 Herstellung einer provisorische Dachentwässerung am Gerüst entlang**
Liefern, herstellen und vorhalten einer provisorischen Dachentwässerung in Form von flexiblen Kunststoffrohren in ausreichender Länge an jeder Regenablauföffnung.
Größe:  DN 100
Traufhöhe:  ca. 7,70 m
Befestigung:  am Gerüst
Einbauort:  Hof- und Straßenseite
Vorhaltung:  32 Wochen

Leistung einschl.:
-  Trennen der alten Regenentwässerung Zinkrohr, DN 100  und Anschluss eines flexiblen PVC-Rohres
-  an den verbleibenden Rohrstutzen der Regenentwässerung,
  mit zugsicherer Manschette befestigen;
-  an den verbleibenden Standrohren der Regenentwässerung,
  mit zugsicherer Manschette befestigen;
-  teilweise bis OK Gelände, 2 m vom Gebäude entfernt
  verlegen;
-  PVC-Rohr sturmsicher, geschossweise, am Außenbereich
  des Fassadengerüstes sichern;
-  PVC-Rohr nach Montage der neuen Regenentwässerung
  (Arbeiten erfolgen zeitversetzt) wieder demontieren;
  Material wird Eigentum des AN.
-  Lieferung und Montage sämtlich erforderlicher
  Verbindungs- bzw. Adapterstücke sind einzukalkulieren;
-  monatliche Wartung der Anlage;

Leistung fix und fertig liefern und herstellen.

Abrechnung zum Nachweis.
Menge: 6,000 St

**02.01.0014 Provisorische Überfahrt für schwere Fahrzeuge**
*** Bedarfsposition ohne GB
Überfahrten für schwere Fahrzeuge ggf. mehrfach herstellen, vorhalten, unterhalten und entfernen. Inkl. Übernahme von anfallenden Material in Eigentum des AN und Entfernung von der Baustelle. Überfahrt nach Wahl des AN, jedoch so auszubilden, dass überfahrende Fahrzeuge den Bordstein (Gehweg) nicht beschädigen können.
Die Wiederherstellung des ursprünglichen Zustands gehört zum Leistungsumfang und wird nicht gesondert vergütet.

Einbauort:  Überfahrung "Bordsteine"
  Zufahrt zur bereitgestellten
  Lagerfläche
Länge:  4,00 m
Breite:  2,00 m
Vorhaltung:  10 Wochen

Leistung einschl.:
-  mehrmaliges herstellen und entfernen, auch tagesweise
  ist einzukalkulieren;
-  Lieferung, Herstellung, Vorhaltung, Unterhaltung und
  Entfernung, inkl. Übernahme von anfallenden Material
  in Eigentum des AN und Entfernung von der Baustelle;

Abrechnung zum Nachweis.
Menge: 1,000 m2

**02.01.0015 Stundenlohn Facharbeiter**
Für eventuell erforderliche Arbeiten, die nicht im
Leistungsverzeichnis erfasst sind und nur auf
ausdrückliche Anweisung und gegen Nachweis zur
Ausführung kommen,
werden berechnet für:  Facharbeiter
Menge: 2,000 h

**02.01.0016 Stundenlohn Helfer**
Für eventuell erforderliche Arbeiten, die nicht im
Leistungsverzeichnis erfasst sind und nur auf
ausdrückliche Anweisung und gegen Nachweis zur
Ausführung kommen,
werden berechnet für:  Helfer
Menge: 4,000 h

### Gewerk 03 Titel 2 - Abbruch Dachdeckung

#### Titel 03.01 s.h. unter - Pkt. 01 - Allgemeines - Pkt. 01.02- - Vertragsbedingungen - Pkt. 01.02.0002 - Allgemeine Technische Vertragsbedingungen - ATV

**03.01.0001 Abbruch von doppelter Biberschwanzeindeckung**
Ausführung im Bereich von 6 einzelnen Flächen für den Einbau von 6 Stck. Wohndachfenstern.

Leistung einschl.:
-  Transport vom Dach, Abtransport zum
  Entsorgungsunternehmen sowie Entsorgungskosten.
-  Die Entsorgung hat unter Erfüllung der abfallrechtlichen
  Deklarations-, Nachweis- und Dokumentationspflicht
  zu erfolgen

Material Dacheindeckung:  Dachziegel Creation
  Ambiente Biber 18 x 38 cm als
  Doppeldeckung 2-fach verschraubt

Ort:  Dacheindeckung Haus 2
  Dachneigung ca 45°
  6 Einzelbereiche mit einer
  jeweiligen Fläche von 4 - 6 m²
Menge: 21,000 m2

**03.01.0002 Abbruch wie vor, nur**
Biber zum Zweck der Wiederverwendung demontieren und im Baustellenbereich einlagern.
Menge: 12,000 m2

**03.01.0003 Abriss Dach- und Konterlattung**
Vorhandene Dach- und Konterlattung, mit Holzschutzmitteln, abnehmen, nach unten bringen, abfahren und entsorgen.

Leistung einschl.:
-  Transport- und Entsorgungskosten
-  Container- und Deponiegebühren
-  Entsorgung sämtlicher Abfälle hat unter Erfüllung
  der abfallrechtlichen Deklarations-, Nachweis- und
  Dokumentationspflicht zu erfolgen
.
Lattenweite:  200 - 220 mm
Dachneigung:  ca. DN 45°
Altholzkategorie:  A IV

Abrechnung zum Nachweis.
Menge: 200,000 m

**03.01.0004 Abriss Holzfaserdämmplatte Steica Universal d = 60 mm**
Vorhandene Holzfaserdämmplatte Fabrikat Steico, ohne Schadstoffbelastung, abnehmen und vom Dach schaffen.

Leistung einschl.:
-  Transport- und Entsorgungskosten
-  Container- und Deponiegebühren
-  Entsorgung sämtlicher Abfälle hat unter Erfüllung
  der abfallrechtlichen Deklarations-, Nachweis- und
  Dokumentationspflicht zu erfolgen

Dachneigung:  ca. DN 45°
Abfallschlüssel nach AVV:  030105/170202,
  Entsorgung wie Holz und
  Holzwerkstoffe,
  Altholzkategorie A II

Abrechnung zum Nachweis.
Menge: 32,000 m2

**03.01.0005 Abbruch Unterspannbahn**
Vorhandene Unterspannbahn abnehmen, nach unten bringen, abfahren und entsorgen.

Leistung einschl.:
-  Transport- und Entsorgungskosten
-  Container- und Deponiegebühren
-  Entsorgung sämtlicher Abfälle hat unter Erfüllung
  der abfallrechtlichen Deklarations-, Nachweis- und
  Dokumentationspflicht zu erfolgen

Material:  Unterspannbahn diffusionsoffen
  Bahn ohne Schadstoffbelastung
Dachneigung:  ca. DN 45°

Ort:  Dach Haus 2

Abrechnung zum Nachweis.
Menge: 32,000 m2

**03.01.0006 Abbruch innere Trockenbaubekleidung**
*** Bedarfsposition ohne GB
Abbruch der Innenverkleidung aus Gipskartonplatten maler-mäßig behandelt; einschl. Unterkonstruktion, Dampfsperrfolien, etc.; ausbauen, nach unten bringen, abfahren und entsorgen.

Leistung einschl.:
-  Transport- und Entsorgungskosten
-  Container- und Deponiegebühren
-  Entsorgung sämtlicher Abfälle hat unter Erfüllung
  der abfallrechtlichen Deklarations-, Nachweis- und
  Dokumentationspflicht zu erfolgen

Material:  Gipskartonplatten F30
Dachneigung:  ca. DN 45°

Ort:  Dachgeschoss,
  Innenbekleidung Dachflächen

Abrechnung zum Nachweis.
Menge: 1,000 m2

**03.01.0007 Abbruch Fallrohr**
Fallrohr der Dachentwässerung mit Befestigung, Mauerhaken, Rohrverbindungen zum Einlaufkasten und Standrohr, ohne Schadstoffbelastung, demontieren, nach unten bringen, abfahren und komplett entsorgen.

Leistung einschl.:
-  Transport- und Entsorgungskosten
-  Container- und Deponiegebühren
-  Entsorgung sämtlicher Abfälle hat unter Erfüllung
  der abfallrechtlichen Deklarations-, Nachweis- und
  Dokumentationspflicht zu erfolgen

Material:  Titanzink
Nennweite:  DN 100
Ort:  Hof- und Straßenseite

Abrechnung zum Nachweis.
Menge: 7,500 m

**03.01.0008 Ausführung wie vor, nur**
Fallrohre demontieren, zum Zweck der Wiederverwendung. Abtransport zum AN, Einlagerung beim AN, Antransport zur Baustelle sowie Wiedermontage auf dem WDVS, mit neuen verlängerten Befestigungen der Rohrschellen.

Dicke WDVS:  Ges. 18 cm
  Verankerungsgrund
  Hochlochziegel

Fachgerechter Anschluss an Rinnenkasten und Fallrohr.

6 Stck. Anlagen
Menge: 38,000 m

**03.01.0009 Standrohr, abgestimmt auf das vorhandene Fallrohr,**
vor dem Gebäudesockel liefern und montieren. Über eine Muffe mit dem Fallrohr wasserdicht verbinden.

Material:  Metall Titanzink verzinkt
Form:  rund
Nenngröße:  DN 100 mm
Revisionsöffnung:  rund mit Deckel

Ort:  Standrohre Hof- und Straßenseite
Menge: 6,000

**03.01.0010 Fallrohrbogen rund liefern und montieren**
Fallrohrbogen rund liefern und an Fallrohr bzw. Rinnenstutzen montieren, inkl. Anpass- und Fugearbeiten an den Bestand.

Rinneneinhangstutzen bzw. Fallrohr DN 100 mm.

Material:  Titanzink
Blechdicke:  0,7 mm
Nennweite:  DN 100 mm
Biegewinkel:  Anpassung an Bestand (Gesims)
Ausführung:  gelötet
Menge: 8,000 St

**03.01.0011 Regen Fallrohr rund aus Titanzink liefern und montieren,**
inkl. Anpass- und Fugearbeiten an den Bestand.

Material:  Titanzink
Blechdicke:  0,7 mm
Nennweite:  DN 100 mm
Ausführung:  gelötet
Untergrund:  Wärmedämmverbundsystem auf
  Putz und Hochlochziegel,
  Befestigung im Hochlochziegel.
  Distanz von OK WDVS bis zum
  Hochlochziegel ca. 18 cm.
Einzellänge:  ca. 7,5 m
Menge: 7,500 m

**03.01.0012 Einkürzung der Kastenrinne**
Kastenrinne ca. 10 cm breit, um ca. 20 cm einkürzen. Vorher Fallrohr ca. 6,50 m mit Ablaufkasten bis zum Standrohr demontieren und nach dem Einkürzen der Rinne wieder neu an die verbliebene Rinne montieren.

Untergrund:  WDVS (Schellenbefestigung mit
  verlängertem Rohrhalter)

Einlaufkasten nach dem Einkürzen wieder mit der Rinne fachgerecht verbinden.

Ausführung:  gelötet
Ort:  Kastenrinne am Verbindungsbau
Menge: 1,000 St

**03.01.0013 Abbruch Blitzableiter**
*** Bedarfsposition ohne GB
Blitzableiter inkl. Befestigungen, Abstandhalter, Klemmen, Mauerhaken etc., ohne Schadstoffbelastung, demontieren, nach unten bringen, abfahren und entsorgen.

Leistung einschl.:
-  Transport- und Entsorgungskosten
-  Container- und Deponiegebühren
-  Entsorgung sämtlicher Abfälle hat unter Erfüllung
  der abfallrechtlichen Deklarations-, Nachweis- und
  Dokumentationspflicht zu erfolgen
-  Abbruch bis zur Erdung;

Material:  Runddraht AlMGsi
Nennweite:  DN 8 mm
Länge:  48 m

Ort:  3x St. Fassade Hofseite,
  3x St. Fassade Straßenseite;

Abrechnung zum Nachweis.
Menge: 1,000 m

**03.01.0014 Abbruch Dämmung, MW (KMF-haltiger Materialien)**
*** Bedarfsposition ohne GB
KMF-haltigen Materialien im Gesimsbereich bzw. Abseitenraum, wie Wärmedämmungen etc., in den geschlossenen, vom AN bereitgestellten Containern, zu einer vom AN zu benennenden Deponie transportieren und fachgerecht entsorgen, inkl. Transportgenehmigungen, Entsorgungs- / Verwertungsnach-weis, sowie der Entsorgungsgebühren und zeitnahe Vorlage des Entsorgungsnachweises. Abrechnung nach Wiegekarte der Deponie inkl. Nachweisführung gem. Nachweisführung gem. Nachweisverordnung (eANV).

Fläche:  ca. 32 m²
Abfallnummer:  170603
Materialdicke:  ca. 120 mm
Dichte:  50 kg/m³
Ort:  Einbaubereiche für neue Fenster

Leistung einschl.:
-  staubdichter Verpackung (Staubbildung ist gering zu halten)
  transport in Gewebesäcken (KMF BigBags);
  die Verpackungen dürfen beim Transport und bei
  der Ablagerung nicht beschädigt werden;
  die BigBags müssen fest zugeschnürt sein;
-  Schutzausrüstung für die durch den AN auf der Baustelle
  vorgesehenen Mitarbeiter:
  Persönliche Schutzausrüstung liefern und zur Verfügung
  stellen. Die persönliche Schutzausrüstung besteht
  mindestens aus: Einwegschutzanzug (Kat. III, Typ 5),
  chemiekalien-beständige Schutzhandschuhe
  Butylkautschuk mit geschlossenem Handrücken,
  Sicherheitsgummistiefel S5,
  Indsutrieschutzhelm DIN EN 397,
  Atemschutzmasken FFP 2 und FFP 3.
  Einschließlich fach- und sachgerechter Entsorgung
  der Ausrüstung arbeitstägig. Zur Verfügung zu stellen
  sind je Mitarbeiter des AN mindestens zwei Sätze PSA
  wie oben genannt je Einsatztag.

Abrechnung zum Nachweis.
Menge: 1,000 m2

**03.01.0015 Temporärer Regen- bzw. Schneeschutz während der Bauzeit**
Temporärer
Dachschutz
während der
Arbeiten
durch aufbringen einer
Regen- und
Windfesten und Schneesicheren Folie/Plane zum Abdecken einer offenen Fläche. Vorhalten, sichern und während
der Neueindeckung demontieren und
entsorgen. Abgerechnet wird
die
reine
Dachfläche,
wie Dachdeckungs-fläche.

Material:  PE-Folie gewebeverstärkt,
  Stärke > 1,0 mm

Leistung einschl.:
-  Herstellung Notentwässerung über Gerüst,
-  Herstellung sturmsicher;

Abrechnung zum Nachweis.
Menge: 1,000 psch
Voraussichtliche Abrechnungsmenge: 1,000

**03.01.0016 Schutt entfernen und entsorgen (Restmüll), vom Abbruch**
Schutt im Dachraum entfernen und sortiert entsorgen: Restmüll

Abrechnung zum Nachweis.
Menge: 1,000 m3

**03.01.0017 Autokran/Dachdeckerkran, Bereitstellung**
Autokran als Dachdeckerkran auf Baustelle anliefern und bereitstellen, samt späterem Abbau und Abtransport. Bei Aufstellen auf städtischem Grund ist die Genehmigung bei den zuständigen Ämtern/verwaltung einzuholen. Die Gebühren hierfür sowie evtl. Standgebühren sind in den Einheitspreis einzurechnen.

Standort des Krans:  vor dem Haus in Absprache
  mit der Bauleitung
Ausladung:  25 m
Hakenhöhe:  ca. 18 m
Firsthöhe:  ca. 13 m

Abrechnung zum Nachweis.
Menge: 8,000 h

**03.01.0018 Stundenlohn Facharbeiter Dachdeckerarbeiten**
Für eventuell erforderliche Arbeiten, die nicht im Leistungs-verzeichnis erfasst sind und nur auf ausdrückliche Anweisung und gegen Nachweis zur Ausführung kommen, werden berechnet für: Facharbeiter.
Menge: 6,000 h

**03.01.0019 Stundenlohn Helfer Dachdeckerarbeiten**
Für eventuell erforderliche Arbeiten, die nicht im Leistungs-verzeichnis erfasst sind und nur auf ausdrückliche Anweisung und gegen Nachweis zur Ausführung kommen, werden berechnet für: Helfer.
Menge: 6,000 h

### Gewerk 04 Titel 3 - Zimmererarbeiten

#### Titel 04.01 Bei der Ausführung ist zu beachten: 1. Der Auftragnehmer hat die baulichen Verhältnisse nochmals genauesten zu prüfen, ob sie für die Durchführung der Leistung auch maßgenau ausgeführt sind. 2. Die Hölzer sind in trockenem Zustand, einzubauen Brettschichtholz ist gehobelt einzubauen. 3. Tragende Konstruktionen aus Bauschnittholz sind aus Holz nach DIN 4074 Teil1 der Sortierklasse S10, KVH NSi Fi/Ta C24 auszuführen. 4. Tragende Konstruktionen sind nach DIN 1052/ Teil 1 "Holzbauwerke; Berechnung und Ausführung" auszuführen. Bei der Herstellung von Dübelverbindungen ist ferner DIN 1052/ Teil 2 "Holzbauwerke, Mechanische Verbindungen" zu beachten. 5. Brettschichtholz muss die Anforderungen nach prEN 386 erfüllen. 6. Ggfs einzusetzender chemischer Schutz von Bauholz ist nach DIN 68800/Teil 3 "Holzschutz im Hochbau; Vorbeugender chemischer Holzschutz" und der chemische Schutz von Holzwerkstoffen nach DIN 68800/Teil 5 "Holzschutz im Hochbau; Vorbeugender chemischer Schutz von Holzwerkstoffen" auszuführen. Das Verfahren der Verarbeitung der Holzschutzmittel bleibt dem Auftragnehmer überlassen. Die Holzschutzmittel sind so auszuwählen, dass sie mit den in Berührung kommenden anderen Baustoffen verträglich sind. Angaben zur Ausführung Vom Arbeitsamt anerkannte Schlechtwettertage gelten nicht als Behinderung, gleichwohl verlängern sie die vereinbarte Baufrist um die Anzahl der anerkannten Werktage. Zahlungen für Straßenplatz- und Gehwegbenutzung sowie evtl. Straßensperrungen sind einzukalkulieren. Die Genehmigung hat der AN einzuholen. Für die auf der Baustelle gelagerten Stoffe trägt der AN die alleinige Verantwortung. Stoffe und Bauteile, die vom Auftraggeber beigestellt werden, hat der AN rechtzeitig beim AG anzufordern. In den Leistungen eingeschlossen sind: Vorkehrungen bei zu erkennender Gefahr, Sicherung von Leitungen und Kabeln, Abdecken und Umwehrung von Öffnungen über die eigene Benutzungsdauer hinausgehend Muster und Proben der zur Verwendung vorgesehenen Materialien und Teile sind vom Auftragnehmer auf Anforderung des Auftraggebers zu liefern und zu montieren. Die Kosten hierfür und für vom Auftraggeber verlangte Prüfzeugnisse und Herstellungsnachweise trägt der Auftragnehmer. Der Platz für die Baustelleneinrichtung wird vom Auftraggeber entsprechend den vorhandenen Möglichkeiten zugewiesen. Umlagerungen, mit denen während des Bauablaufes gerechnet werden muss, werden nicht gesondert vergütet. Für Arbeitsplatzbeleuchtung und unfallsichere Ausleuchtung seiner Zugangswege hat der AN Sorge zu tragen. Die Weitergabe von vertraglichen Leistungen an Subunternehmer ist dem Auftragnehmer nur mit schriftlicher Zustimmung des Auftraggebers gestattet.

**04.01.0001 Mitgeltende Normen**
Mitgeltende Normen und Regeln

Allgemeines
Es gelten jeweils die Normen und Regeln in der zum Vertragsabschluss gültigen Fassung einschließlich der Änderungen, Berichtigungen und Beiblätter.

DIN 18100
Türen; Wandöffnungen für Türen; Maße entsprechend  DIN 4172

DIN 18542
Abdichten von Außenwandfugen mit imprägnierten Fugendichtungsbändern aus Schaumkunststoff -Imprägnierte Fugendichtungsbänder - Anforderungen und Prüfung

DIN 52270
Prüfung von Mineralwolle-Dämmstoffen - Begriffe, Lieferformen, Lieferarten

DIN 68126-1
Profilbretter mit Schattennut - Maße

DIN 68128
Balkonbretter

DIN 68364
Kennwerte von Holzarten - Rohdichte, Elastizitätsmodul und Festigkeiten

DIN EN 316
Holzfaserplatten - Definition, Klassifizierung und Kurzzeichen

DIN EN 335
Dauerhaftigkeit von Holz und Holzprodukten - Gebrauchs-klassen: Definitionen, Anwendung bei Vollholz und Holzprodukten

DIN EN 350-1
Dauerhaftigkeit von Holz und Holzprodukten - Natürliche Dauerhaftigkeit von Vollholz - Teil 1: Grundsätze für die Prüfung und Klassifikation der natürlichen Dauerhaftigkeit von Holz

DIN EN 350-2
Dauerhaftigkeit von Holz und Holzprodukten - Natürliche Dauerhaftigkeit von Vollholz - Teil 2: Leitfaden für die natürliche Dauerhaftigkeit und Tränkbarkeit von ausgewählten Holzarten von besonderer Bedeutung in Europa

DIN EN 351-1
Dauerhaftigkeit von Holz und Holzprodukten - mit Holzschutzmitteln behandeltes Vollholz - Teil 1: Klassifizierung der Schutzmitteleindringung und -aufnahme

DIN EN 384
Bauholz für tragende Zwecke - Bestimmung charakteristischer Werte für mechanische Eigenschaften und Rohdichte

DIN EN 460
Dauerhaftigkeit von Holz und Holzprodukten - Natürliche Dauerhaftigkeit von Vollholz - Leitfaden für die Anforderungen an die Dauerhaftigkeit von Holz für die Anwendung in den Gefährdungsklassen

DIN EN 1380
Holzbauwerke - Prüfverfahren - Tragende Verbindungen mit Nägeln, Schrauben, Stabdübeln und Bolzen

**04.01.0002 Sparren seitlich aufdoppeln**
mit Sparren/Bohle.
Holzart:  Konstruktionsvollholz KVH
  für Dachtragwerk
  Nadelholz (Fichte, Tanne, Kiefer)
Schnittklasse:  A
Güteklasse:  C 24
Sortierklasse:  S 10 nach DIN 4074/1
Holzeinbaufeuchte:  trocken </= 20 %
  zum Nachweis!
Querschnitt:  Sparren ca. 8/22 cm
Einzellänge:  Sparren bis 7,85 m
Dachneigung:  ca. DN 45°

Abbinden und Aufstellen/ Verlegen von Bauholz als KVH Nadelholz C 24 für Dachkonstruktionen eines Satteldaches als seitliche Aufdoppelung der vorhandenen Sparren ca. B/H= 13/12 cm (Bestand),
incl. aller Anschlüsse und Auswechslungen, Bohrungen sowie Kleineisenteile, wie Schwerlastdübel, Bolzen, Anker, Nägel, Verbinderbleche, Profil-, Flach- und Winkel stahl, Balkenschuh, Lochbleche, Lochplatten Fußplatten, Verbundanker, alle in feuerverzinkter Ausführung.

Die Leistung versteht sich als Komplettleistung einschl. Befestigung der Holzteile untereinander und Befestigung auf vorhandene Sparren, Fußpfetten, Mittelpfetten etc..
Eine Vergütung weiterer Verbindungsteile erfolgt nicht, diese sind mit dem Einheitspreis abgegolten.

Einbauort:  Sparren Bestand,
  Hof- und Straßenseite

Leistung einschl.:
-  Abbinden des Bauholzes für Dachtragwerke aller Art;
  Abbund KVH;
  einschl. Abbund Bauholz (KVH) für Dachkonstruktionen,
  Abbinden, Aufstellen und Verlegen einschl. aller Anschlüsse,
  Auswechselungen, sämtlicher Kleineisenteile und
  Verbindungsmittel, Verbundanker
-  Aufwendungen für Montagezwischenzustände, auch
  im Zusammenspiel mit anderen Gewerken;
-  erforderlicher Hebezeuge, Krangestellung/Autokran
  etc. sind mit in den Einheitspreis einzukalkulieren;

Abrechnung zum Nachweis.
Menge: 16,000 m

**04.01.0003 Windrispenband, feuerverzinkt, 80x1,5 mm**
Windrispenband, Stahlblech, feuerverzinkt zur Aussteifung der Dachkonstruktion und Wandscheiben einschl. Verankerung, liefern und fachgerecht herstellen.

Querschnitt:  80 x 1,5 mm
Fabrikat:  SIMPSON /
  Strong-Tie© Windrispenband
  od. glw.

Angebot. Fabrikat:  .......................................
  (vom Bieter einzutragen)

Befestigung:  mit CNA Kammnägel 4,0 x 50
  (je 2 Nägel zur konstruktiven
  Befestigung an jedem Sparren
  vorsehen);
  Windrispenband abwinkeln
  und am Sparren seitlich
  befestigen

Ausführung:  Diagonal
Dachneigung:  ca. DN 45°

Abrechnung zum Nachweis.
Menge: 30,000 m

**04.01.0004 Wechsel für Öffnungen - Dachflächenfenster - herstellen**
Zulage für Ausbildung von Wechseln für Dachfenster, einschl. Anschluss an Sparren inkl. Einbau von Zusatzsparren links und rechts des Dachfensters mit kraftschlüssigem Verbund an die Standarddachsparren;

Konstruktionsteil:  Wechsel Dachflächenfenster
Holzart:  Fichte/Tanne/Kiefer
Sortierklasse:  S10 nach DIN 4074-1
Holzfeuchte:  15 % +/- 3 %
Festigkeitsklasse:  C24
Querschnitte:  B/H= 8/22 cm, rechteckig
Einzellänge Wechsel:  je Dachflächenfenster
  (2x Stück) 2x L= ca. 2,30 m
Einzellänge Hilfssparren:  je Dachflächenfenster
  (2x Stück) 2x L= ca. 1,50 m
Dachneigung:  ca. DN 45°

incl. aller Anschlüsse und Auswechslungen, Bohrungen sowie Kleineisenteile, wie Schwerlastdübel, Bolzen, Anker, Nägel, Verbinderbleche, Profil-, Flach- und Winkel stahl, Balkenschuh, Lochbleche, Lochplatten Fußplatten, Verbundanker, alle in feuerverzinkter Ausführung.

Leistung einschl.:
-  Lieferung und Montage von Bauholz
-  ggf. Sparren ausschneiden und fachgerecht entsorgen;
-  Zulage für Abbund Wechsel, einschl. Anschluss
  der Stichhölzer, inkl. Einbau von Zusatzsparren
  links und rechts des Dachfensters mit kraftschlüssigem
  Verbund an die Standarddachsparren;

Leistung fix und fertig liefern und herstellen.

Abrechnung zum Nachweis.
Menge: 18,000 St

**04.01.0005 Stahl-Befestigungsteile, feuerverzinkt**
Befestigungsmittel aus verzinktem Stahl für den gesamten Abbund, wie z. B. Dübel, Anschlussbleche, Formteile, Ankerschienen, Gewindestangen,  etc. liefern und einbauen.

Material:  Stahl S235JR, verzinkt

Abrechnung zum Nachweis.
Menge: 8,000 kg

**04.01.0006 Konstruktionsvollholz, n. sichtbar - Kehlbalken seitlich aufdoppeln**
Kehlbalken/Kehlbalkenzange im Bestand 2x 3,5/18 cm seitlich
mit zusätzlichen Kehlbalken aufdoppeln,

Holzart:  Konstruktionsvollholz KVH-NSi
  für Dachtragwerk Nadelholz
  (Fichte, Tanne, Kiefer

Schnittklasse:  A
Güteklasse:  C 24
Sortierklasse:  S 10 nach DIN 4074/1
Holzeinbaufeuchte:  trocken </= 20%
Querschnitt:  neuer Kehlbalken 10/18 cm
Einzellänge:  Kelhlbalken bis 4,65 m x 19 Stck.
Dachneigung:  ca. DN 45°
Enden beidseitig:  inkl. mit 45° Abschrägung
  an beiden Enden entsprechend
  DN Bestandssparren ca. 45°

Abbinden und Aufstellen/ Verlegen von Bauholz als KVH Nadelholz C 24 für Dachkonstruktionen eines Satteldaches als seitliche Aufdoppelung der vorhandenen Kehlbalken  ca. B/H= 2x 3,5/18 cm (Bestand), incl. aller Anschlüsse und Auswechslungen, Bohrungen sowie Kleineisenteile, wie Schwerlastdübel, Bolzen, Anker, Nägel, Verbinderbleche, Profil-, Flach- und Winkel stahl, Balkenschuh, Lochbleche, Lochplatten Fußplatten, Verbundanker, alle in feuerverzinkter Ausführung.

Die Leistung versteht sich als Komplettleistung einschl. Befestigung der Holzteile untereinander und Befestigung auf vorhandene Sparren, Kehlbalken etc.. Eine Vergütung weiterer Verbindungsteile erfolgt nicht, diese sind mit dem Einheitspreis abgegolten.

Leistung einschl.:
-  aller Transporte und Hilfskonstruktionen; Das Zuführen des
  Materials in das betreffende Geschoss DG/Spitzboden
  ist in die Pos. mit einzukalkulieren;
-  Abbinden des Bauholzes für Dachtragwerke aller Art;
  Abbund KVH; einschl. Abbund Bauholz (KVH)
  für Dachkonstruktionen, Abbinden, Aufstellen und Verlegen
  einschl. aller Anschlüsse, Auswechselungen,
  sämtlicher Kleineisenteile und Verbindungsmittel,
  Verbundanker-Aufwendungen
  für Montagezwischenzustände, auch im Zusammenspiel mit
  anderen Gewerken;
-  aller notwendigen Ausgleichs- und Anpassarbeiten,
  Verbindungsmittel und dgl. sind mit in den EP
  einzukalkulieren;
-  erforderlicher Hebezeuge, Krangestellung/Autokran etc. sind
  mit in den Einheitspreis einzukalkulieren;

Abrechnung zum Nachweis.
Menge: 384,000 m

**04.01.0007 Schlitze/Ausklinkung Konstruktionsvollholz**
Konstruktionsholz schlitzen/ausklinken, z. B.  im Bereich:
-  von Befestigungsmitteln der Sparren, einseitig
-  von Befestigungsmitteln der Kehlbalken im Bestand, einseitig

Schlitzhöhe:  einseitig 15 cm
  (in Kehlbalkenhöhe)
Schlitzhöhe:  einseitig 20 cm)
  in Sparrenhöhe)
Schlitztiefe:  ca. 10 mm - 15 mm
Schlitzbreite:  ca. 50 mm

Abrechnung zum Nachweis.
Menge: 92,000 St

**04.01.0008 Verbindungsmittel feuerverzinkt, S235JR**
Verbindungs- und Anschlußmittel, feuerverzinkt, für Holzbauteile, wie Stabdübel, Paß- und Klemmbolzen, Rillennägel, rohe Stahlschrauben, inkl. Scheiben und Muttern (einseitig angeschweißt), Gelenkwellen und Befestigungsösen etc. Stahlgüte:  S 235 JR

Abrechnung zum Nachweis.
Menge: 40,000 kg

**04.01.0009 Bolzen, Stabdübel, Gewindestangen**
Bolzen, Stabdübel, Gewindestangen aus feuerverzinktem Stahl für Holzverbindungen.

Abrechnung zum Nachweis.
Menge: 15,000 kg

**04.01.0010 Bauholz, S10-FI/KI, bis 20/20 cm, bis 1,20 m**
Materialien, welche nicht in den Positionen erfaßt sind und gegen Nachweis zur Anwendung kommen:
Bauholz als Kantholz
Holzart:  Fichte/Kiefer
Sortierklasse:  S10, trocken
Querschnitt:  bis ca. 20/20 cm
Einzellänge:  bis ca. 1.20 m

Abrechnung zum Nachweis.
Menge: 1,800 m3

**04.01.0011 Stundenlohn Facharbeiter Dachdeckerarbeiten**
Für eventuell erforderliche Arbeiten, die nicht im Leistungsverzeichnis erfasst sind und nur auf ausdrückliche Anweisung und gegen Nachweis zur Ausführung kommen, werden berechnet für Facharbeiter.
Menge: 4,000 h

**04.01.0012 Stundenlohn Helfer Dachdeckerarbeiten**
Für eventuell erforderliche Arbeiten, die nicht im Leistungsverzeichnis erfasst sind und nur auf ausdrückliche Anweisung und gegen Nachweis zur Ausführung kommen, werden berechnet für Helfer.
Menge: 4,000 h

### Gewerk 05 Titel 4 - Dachdeckungsarbeiten

#### Titel 05.01 Mitgeltende Normen und Regeln Allgemeines Es gelten jeweils die Normen und Regeln in der zum Vertragsabschluss gültigen Fassung einschließlich der Änderungen, Berichtigungen und Beiblätter. DIN 4109-1 Schallschutz im Hochbau - Teil 1: Mindestanforderungen DIN 4109-2 Schallschutz im Hochbau - Teil 2: Rechnerische Nachweise der Erfüllung der Anforderungen DIN 14094-2 Feuerwehrwesen - Notleiteranlagen - Teil 2: Rettungswege auf flachen und geneigten Dächern DIN 68365 Schnittholz für Zimmererarbeiten - Sortierung nach dem Aussehen - Nadelholz DIN 68800-3 Holzschutz - Teil 3: Vorbeugender Schutz von Holz mit Holzschutzmitteln DIN EN 335 Dauerhaftigkeit von Holz und Holzprodukten - Gebrauchsklassen: Definitionen, Anwendung bei Vollholz und Holzprodukten DIN EN 350-1 Dauerhaftigkeit von Holz und Holzprodukten - Natürliche Dauerhaftigkeit von Vollholz - Teil 1: Grundsätze für die Prüfung und Klassifikation der natürlichen Dauerhaftigkeit von Holz DIN EN 350-2 Dauerhaftigkeit von Holz und Holzprodukten - Natürliche Dauerhaftigkeit von Vollholz - Teil 2: Leitfaden für die natürliche Dauerhaftigkeit und Tränkbarkeit von ausgewählten Holzarten von besonderer Bedeutung in Europa DIN EN 460 Dauerhaftigkeit von Holz und Holzprodukten - Natürliche Dauerhaftigkeit von Vollholz - Leitfaden für die Anforderungen an die Dauerhaftigkeit von Holz für die Anwendung in den Gefährdungsklassen DIN EN 501 Dacheindeckungsprodukte aus Metallblech; Festlegungen für vollflächig unterstützte Bedachungselemente aus DIN EN 516 Vorgefertigte Zubehörteile für Dacheindeckungen - Einrichtungen zum Betreten des Daches - Laufstege, Trittflächen und Einzeltritte DIN EN 517 Vorgefertigte Zubehörteile für Dacheindeckungen - Sicherheitsdachhaken DIN EN 546 Normenreihe Teil 1 bis 4: Aluminium und Aluminiumlegierungen - Folien DIN EN 826 Wärmedämmstoffe für das Bauwesen - Bestimmung des Verhaltens bei Druckbeanspruchung DIN EN 10088-1 Nichtrostende Stähle - Teil 1: Verzeichnis der nichtrostenden Stähle DIN EN 10088-2 Nichtrostende Stähle - Teil 2: Technische Lieferbedingungen für Blech und Band aus korrosionsbeständigen Stählen für allgemeine Verwendung DIN EN 10088-3 Nichtrostende Stähle - Teil 3: Technische Lieferbedingungen für Halbzeug, Stäbe, Walzdraht, gezogenen Draht, Profile und Blankstahlerzeugnisse aus korrosionsbeständigen Stählen für allgemeine Verwendung BG Bau Fachinfo Prävention Umgang mit Mineralwolle-Dämmstoffen IVD-Merkblatt Nr. 19-1: Abdichtungen von Fugen und Anschlüssen im Dachbereich - Teil 1 Außenbereich Herausgeber: Industrieverband Dichtstoffe e.V. (IVD) VdS 2021 Baustellen Herausgeber: VdS Schadenverhütung, Köln VdS 2047 Sicherheitsvorschriften für feuergefährliche Arbeiten Herausgeber: VdS Schadenverhütung, Köln VdS 2216 Brandschutzmaßnahmen für Dächer; Merkblatt für die Planung und Ausführung Herausgeber: VdS Schadenverhütung, Köln ZVDH-Fachregel Fachregel für Dachdeckungen mit Dachziegeln und Dachsteinen Herausgeber: Zentralverband des Deutschen Dachdeckerhandwerks e.V. ZVDH-Merkblatt Merkblatt Wärmeschutz bei Dach und Wand Herausgeber: Zentralverband des Deutschen Dachdeckerhandwerks e.V. ZVDH-Merkblatt Merkblatt für Unterdächer, Unterdeckungen und Unterspannungen Herausgeber: Zentralverband des Deutschen Dachdeckerhandwerks e.V. ZVDH-Merkblatt Merkblatt Einbauteile bei Dachdeckungen Herausgeber: Zentralverband des Deutschen Dachdeckerhandwerks e.V.

#### Titel 05.02 Angaben zur Baustelle siehe Baubeschreibung /-massnahmen, ZTV und ATV Angaben zu Stoffen und Bauteilen Für Befestigungsmittel und Kleineisenteile ist feuerverzinktes Material zu verwenden. Dachdeckungsmaterialien einschließlich der Formstücke dürfen keine wesentlichen Farbunterschiede aufweisen. Dachlatten müssen den Anforderungen von Abschnitt 3.8 ATV DIN 18334 entsprechen. Nägel zur Befestigung von Latten und Brettern müssen eine Länge von mindestens der 2,5-fachen Holzdicke haben und einen Flachkopf besitzen. Angaben zur Ausführung Allgemeines Nach Abschluss der Arbeiten sind Rinnen, Kehlen, Fallrohre u. dgl. von Ziegelabfällen, Mörtelresten u. ä. zu reinigen. Beschädigungen an Dampfsperr- oder Dampfbremsschichten oder an luftdichten Schichten sind, wenn diese Schichten zum Leistungsumfang des Auftragnehmers zählen, vor dem Abdecken mit nachfolgenden Bauteilen dauerhaft und materialgerecht zu schließen. Wenn diese Schichten zum Leistungsumfang eines anderen Auftragnehmers zählen, ist mit der Bauleitung zu klären, wer die Schäden beseitigen soll. In beiden Fällen ist vor dem Abdecken mit nachfolgenden Bauteilen der Bauleitung die Überprüfung der Schadensbehebung zu ermöglichen Dämmungen Dampfbremsen und Dampfsperren sind konvektionsdicht zu verlegen. Sie dürfen nicht lediglich mit Klammern befestigt werden; sie sind zu kleben oder an den Befestigungsstellen mit Dichtband zu versehen. Auch für die Befestigung an Anschlüssen und Durchdringungen sind im Regelfall Dichtungsbänder zu verwenden. Montageschaum gilt nicht als konvektionsdicht. Beim Umgang mit Mineralfaserdämmstoffen sind die Regeln der BGBau Fachinfo Prävention Mineralwolle-Dämmstoffe zu beachten. BG Bau Fachinfo Prävention Umgang mit Mineralwolle-Dämmstoffen Lattung, Schalung Dachlatten dürfen nicht über Brandwände geführt werden. Die Latten sind zu unterbrechen und die Brandwand ist mit Metallwinkeln zu überbrücken. Die Hohlräume zwischen der Eindeckung und der Oberseite der Brandwand sind mit geeignetem Dämmmaterial zu verfüllen. Stöße von Dachlatten auf Konterlatten sind mit einer doppelten Konterlatte zu unterlegen. Unterspannungen, Unterdeckungen, Unterdächer Unterspannungen und Unterdeckungen müssen - auch wenn sie diffusionsoffen sind - Wasser führen können. Die Regensicherheit ist in der Bauphase bei allen zu erwartenden Temperaturen zu gewährleisten. Unterspann-/Unterdeckbahnen sind bei der Verarbeitung in der kalten Jahreszeit so zu lagern, dass sie eine optimale Verarbeitungstemperatur entsprechend den Herstellerhinweisen haben. Sie sind in dieser Zeit in kleineren Flächen und mit geringerem Durchhang zu verlegen. Beim verklebten Verlegen von Unterspann-/ Unterdeckbahnen in der kalten Jahreszeit sind für die Verklebung bei niedrigen Temperaturen geeignete Klebebänder zu verwenden. Am First belüfteter Dächer muss die Unterspannung oder Unterdeckung so angebracht werden, dass die Wirkung des Lüftungsfirstes nicht beeinträchtigt wird. Nicht diffusionsoffene Unterspannbahnen sollen ca. 50 mm unterhalb des Scheitelpunktes enden. Darüber ist eine den First überdeckende Bahn mit Lüftungsöffnungen o.ä. zu verlegen. Traufseitig ist die Bildung von möglichen Wassersäcken in der Unterspannung oder Unterdeckung unbedingt zu vermeiden. Dachziegeldeckung / Dachsteindeckung Ist ein Rinneneinhang (Traufblech) vorgesehen, sollen die Ziegel der untersten Reihe nicht in die Rinne hineinragen. Die Sicherung provisorischer Abdeckungen ist besonders auf der windabgewandten Seite der geneigten Dachfläche und im Bereich von Durchdringungen der Dachhaut vorzunehmen. Die Verklammerung von Ziegeln oder Dachsteinen ist, wenn keine Vorgabe im Leistungsverzeichnis enthalten ist, nach den ZVDH-Fachregeln und den Vorschriften der Dachziegel-/Dachsteinhersteller entsprechend der Windzone und Dachneigung vorzunehmen. ZVDH-Fachregel Fachregel für Dachdeckungen mit Dachziegeln und Dachsteinen Herausgeber: Zentralverband des Deutschen Dachdeckerhandwerks e.V. Dachfenster Anschlüsse von Dampfsperren und Unterspannungen sind gemäß den Herstellerrichtlinien auszuführen. Der Einbau von Wechseln im Dachverband ist in den Bauplänen nur betreffs der Lage der Fenster dargestellt. Die genauen Maße sind entsprechend dem angebotenen Fabrikat und der erforderlichen Brüstungshöhe vom Auftragnehmer festzulegen. Die Maße für Wechsel sind dem Auftraggeber mitzuteilen, wenn die Wechsel nicht selbst vom Auftragnehmer eingebaut werden. Werden die Fenster einschließlich Futter ausgeschrieben, sind typenspezifische Futter des Fensterherstellers einzubauen, sofern der Hersteller solche anbietet. Alle Metallteile müssen korrosionsgeschützt sein; das gilt auch und besonders für verdeckte Teile, Formstücke und Verbindungs- und Befestigungsmittel.

**05.02.0001 Lieferung/Einbau Zwischensparrendämmung Miwo WLG035 A1, D= 200 mm**
*** Bedarfsposition ohne GB
Wärmedämmung eines belüfteten Satteldaches, zwischen Sparren unter Beachtung der GEG-Anforderungen und DIN 4108 normgerecht herstellen, wie folgt:
ISOVER Inegra ZKF 1-035 Zwischensparren-Klemmfilz oder glw., aus Mineralwolle mit RAL-Gütezeichen der Gütegemein-schaft Mineralwolle e.V., gesundheitlich unbedenklich nach der Gefahrstoffverordnung und freigezeichnet nach EU-Richtlinie 97/69 Nota Q;

WLG:  035
  Bemessungswert
  der Wärmeleitfähigkeitsgruppe
  Lambda = 0,035 W/m²K;
Anwendungsgebiet:  nach DIN V4108-10: DZ,
Brandverhalten:  nach DIN EN 13 501 - A1
Bezeichnungsschlüssel:  MW EN 13 162-T2-AF 5
Rollenbreite:  1200 mm

Dicke:  200 mm, 1-lagig
Dachneigung:  ca. DN 45°

Liefern, zuschneiden (lichter Sparrenabstand plus ca. 1 cm Übermaß) und mit der Strichmarkierung zur Rauminnenseite bündig mit der Unterkante Sparren in die Holzkonstruktion einklemmen. Die zugeschnittenen Dämmplatten untereinander fugendicht stoßen. Einschließlich Zuschnitt- und Anpass-arbeiten. Herstellerangaben zur dauerhaften Lagesicherung von Klemmfilzen beachten (Technische Datenblätter)!

Leistung einschl.:
-  Ausstopfen von unzugänglichen Hohlräumen ist
  in den Einheitspreis einzurechnen;

Einbauort:  partiell im Dachbereich

Abrechnung zum Nachweis.

Leistung fix und fertig liefern und herstellen.
Menge: 1,000 m2

**05.02.0002 Mineralwolle-Wäremdämmung als Stopfware - Satteldach, zw. Sparren**
Mineralwolle-Wärmedämmung als Stopfware

Material:  Faserdämmstoff
WLG:  040
Gef. Baustoffklasse:  A1/A2
Brandverhalten:  n. DIN EN 13501: A2-s1,d0
Ausführungsart:  ohne Kaschierung
Dämmdicke:  10-80 mm

Einbauort:  Anschluss der vorhandenen/
  neu montierten Wohndachfenster;
  an die Sparren

Abgerechnet wird die tatsächlich vorhandene Fläche, nicht das eingestopfte Material.

Abrechnung zum Nachweis.
Menge: 14,000 m2

**05.02.0003 Liefern/Einbau einer Dampfbremse, sd-Wert n. DIN 4108-3**
Dampfbremse aus PE-Kunstsofffolie "pro clima DB+" armiert od. glw., Bahnenbreite nach Wahl des AN, mindestens 10 cm Überlappung, innenseitig unter Sparren antackern. Klammerbreite mind. 13 mm, Klammerabstand max. 5 cm Überlappung. Bahnen untereinander luftdicht abgeklebt sowie an sämtlichen Anschlüssen an alle Durchdringungen und Bauteile wie z.B. Rohrdurchdringungen, Installationen, Anschluss an Dachflächenfenster, Kabeldurchdringungen, an sägerrauhes Holz etc. luftdicht mit "pro clima coll" Baupappenkleber od. Butylkautschukband verkleben.

Dicke:  2,3 mm
sd-Wert:  2,30 m
Armierung:  Glasseideneinlage
Brandverhalten:  E
CE-Kennzeichnung:  vorhanden

Angebot. Fabrikat:
  .......................................
  (vom Bieter einzutragen)

Leistung einschl.:
-  luftdichtes Abkleben aller Befestigungspunkte
-  Lieferung und Montage aller benötigter Dichtmanschetten
  (selbstklebend) für Kabel- bzw. Rohrdurchführungen
-  erforderlichen Befestigungsmaterial
-  erforderlicher, Vor-, Nach- und Nebenarbeiten
-  Anarbeiten an angrenzende und aufgehende Bauteile,
  sowie Durchdringungen etc. ist einzurechnen.

Einbauort:  partiell,
  im Bereich neuer Wohndachfenster

Abrechnung zum Nachweis.
Menge: 24,000 m2

**05.02.0004 Liefern und Einbau einer Holzfaserdämmplatte als Hitzeschutz**
Holzfaserdämmplatte, durchgehend hydrophobiert, liefern und nach den jeweiligen Regelwerken, Herstellerangaben und Verarbeitungshinweisen, einschl. aller Materialien und Befestigungsmitteln, montieren. Holzfaserdämmplatten quer zum Balken verlegen, d.h. Plattenrichtung immer auf Balken stossen, in Querrichtung immer schwebender Stoße. Stöße immer mind. 1 Feld versetzen.

Dachneigung:  ca. DN 45°
Sparrenabstand/Wechsel:  ca. 30 - 60 cm
Deckmaß:  1.855 x 575 mm
Kantenausbildung:  Nut- und Feder
Anwendungstyp:  DAD (Außendämmung von Dach)
  Dämmung unter Deckung,
Dicke:  60 mm
WLG:  0,037 W/(m²K)
Rohdichte:  110 kg/m²
Material:  STEICOuniversal dry
  Unterdeck-/Wandpl.
  od. glw.

Angebot. Fabrikat:
  .......................................
  (vom Bieter einzutragen)

Leistung einschl.:
-  Transport auf das Dach, inkl. der erforderlicher
  Hebemittel;
-  erforderlichen zugelassenen Befestigungsmaterial
  (mit Schrauben);
-  Befestigung Holzfaserdämmplatte (Aufdachdämmung)
  lt. Schraubbild der Herstellers bzw.
  nach Herstellervorschrift sowie statischen Nachweis
  ist mit einzukalkulieren;
-  erforderlicher, Vor-, Nach- und Nebenarbeiten
-  inkl. aller notwendigen Zuschneidearbeiten
-  Anarbeiten an alle Durchdringungen und Bauteile
  wie z.B. Installationen, Dachentlüfter, Dachfenster etc.,
  inkl. Abkleben der Fuge und Durchdringung
  und Unterdeckplatten, einschl. Grundierung
  nach Herstellervorschrift:
-  Herstellung von Dehnungsfugen > 20 m,
-  Herstellung Unterstützung stumpfer Stöße, Anschlüsse
  an andere Bauteile und sorgfältig mit geeigneten
  Abdichtungssystem abzukleben;
  Klebefläche je Stoßfugenseite ca. 50 mm;
  inkl. Primer/Grundierung;
  inkl. Material als fix und fertig Leistung,
  liefern und herstellen;
-  bei Erfordernis, liefern und Einbau einer
  Perforationssicherung mit einer Breite von 5 cm,
  zwischen Unterdeckplatte und Konterlatte;

Einbauort:  Anpassung an neu montierte
  Wohndachfenster

Abrechnung zum Nachweis.
Menge: 24,000 m2

**05.02.0005 Zulage für Herstellung Wasserableitung Wohndachfenster**
Zusatzposition zu STEICO-Unterdeckplatten

Außenseitige Anschlüsse an Dachflächenfenster (DFF)

Herstellen eines winddichten und wasserführenden Anschlusses der zweiten wasserführenden Ebene (STEICO Unterdeckplatten) an das DFF nach Hersteller-angaben des Fensterherstellers.

Montage einer Wasserableitrinne oberhalb der Bauteilöffnung nach Herstellerangaben des Fensterherstellers. Wasser-führender Anschluss der Rinne an die Unterdeckplatten mit STEICOmulti tape F Klebeband od. glw.

Angebot. Fabrikat:
  .......................................
  (vom Bieter einzutragen)

Holzfaserplatten im Bereich der Verklebungen grundieren mit STEICOmulti primer od. glw.

Angebot. Fabrikat:
  .......................................
  (vom Bieter einzutragen)

Auf der Oberfläche der Unterdeckplatten ist eine Klebefläche von 50 mm Breite sicherzustellen.

Abmessung der Öffnungen:

Breite in mm:  2 x Stück, B= 780 mm
  6 x Stück, B= 980 mm

Länge in mm:  6 x Stück, L= 1.400 mm

Einbauort:  Hof- und Straßenseite,
  6 x St Dachflächenfenster

Leistung fix und fertig liefern und herstellen.

Abrechnung zum Nachweis.
Menge: 6,000 St

**05.02.0006 Zulage für Herstellung Liefern und Einbau Unterdeckbahn**
Zusatzposition zu
STEICO-Unterdeckplatten/Holzfaserdämmplatte

STEICOmulti UDB
Hochdiffusionsoffene Unterspann- und Unterdeckbahn

Unterdeckbahn liefern und nach den jeweiligen Regelwerken und Herstellerangaben, einschließlich aller Materialien und Befestigungsmittel, montieren und dauerhaft verkleben.

sd-Wert:  0,02 m
Flächengewicht:  ca. 165 g/m²
Klassifizierung gem. ZVDH:  UDB-A, USB-A

Rollenbreite:  1,50 m
Rollenlänge:  50 m
Überlappungen  ca. 10 cm
  längsseitige Selbstklebezonen

Das Anarbeiten an angrenzende und aufgehende Bauteile, Traufbereiche/Traufbleche sowie an die Wohnflächenfenster ist einzurechnen.

Angebot. Fabrikat:  .......................................
  (vom Bieter einzutragen)

Einbauort:  Hof- und Straßenseite,
  Einbau unmittelbar nach
  Plattenverlegung
  als Witterungsschutz
  (Behelfsdeckung im Bauzustand)

Leistung fix und fertig liefern und herstellen.

Abrechnung zum Nachweis.
Menge: 24,000 m2

**05.02.0007 Liefern und Einbau einer Kontertalttung, 40x60 mm**
Konterlattung aus Nadelholz roh, trockensortiert,

Holzfeuchte:  höchstens 20 %
  ohne Querkrümmung
  (Schüsselung)
Holzart:  Nadelholz (Fichte/Tanne/Kiefer)
der Sortierklasse:  S13 nach DIN 4074-1
Querschnitt  40/60 mm
imprägniert:  nach DIN 68 800-3 / NP1,
  mit insektenvorbeugenden und
  pilzwidrigen Holzschutzmitteln
  behandelt
Dachneigung:  ca. DN 45°

fluchtgerecht auf die Unterkonstruktion einlatten. Die Konterlattung ist mit bauaufsichtlich zugelassenen Nägeln anzuschließen.

Befestigungsmaterial:  aus nichtrostendem Werkstoff

Einschl. aller Nebenarbeiten und Materialien, fachgerecht herstellen, inkl. Beschneiden am Rand und an allen aufgehenden Dachteilen. Die erhöhte Windsogbelastung im Rand und Eckbereich nach DIN EN 1991-1-4 ist zu beachten.
Liefern und montieren.

Leistung einschl.:
-  Höhenausgleich bis 20 mm

Einbauort:  je nach Ausführungsvariante
  auf Unterdeckbahn bzw.
  auf Holzfaserdämmplatte;
  Dachfläche Hof- u. Straßenseite

Abrechnung zum Nachweis.
Menge: 24,000 m

**05.02.0008 Liefern und Einbau Nageldichtband unter Konterlattung**
Nageldichtband, einseitig selbstklebend, Witterungsbeständig, Witterungsunabhängig verarbeitbar, liefern und zwischen Konterlatte und Unterspann/deckbahn für ein dauerhaft regensicheres Abdichten bei Montage der Lattung montieren.

Dichtstreifen:  b= ca .50 mm,
Dicke:  ca. 7 mm

Fabrikat entsprechend Schalbahn V13, liefern und fachgerecht einbauen.

Angebot. Fabrikat:  .......................................
  (vom Bieter einzutragen)

Einbauort:  Dachfläche Hof- u. Straßenseite

Abrechnung zum Nachweis.
Menge: 24,000 m

**05.02.0009 Liefern und Einbau einer Dachlattung, 40x60 cm, f. Biberschwanzdeckung**
Dachlattung aus Nadelholz roh, trockensortiert, für Biberschwanz "gerader Schnitt",

Holzfeuchte:  höchstens 20 %
  ohne Querkrümmung
  (Schüsselung)
Holzart:  Nadelholz (Fichte/Tanne/Kiefer)
der Sortierklasse:  S13 nach DIN 4074-1
Querschnitt  40/60 mm
imprägniert:  nach DIN 68 800-3 / NP1,
  mit insektenvorbeugenden und
  pilzwidrigen Holzschutzmitteln
  behandelt
Dachneigung:  ca. DN 45°

fluchtgerecht, gradlinig in gleicher Lattenweite auf Konterlattung nach Dachstein-Hersteller-Verarbeitungsvorschrift einlatten. Die Dachlattung ist mit bauaufsichtlich zugelassenen Nägeln/ Schrauben anzuschließen.

Befestigungsmaterial:  aus nichtrostendem Werkstoff

Einschl. aller Nebenarbeiten und Materialien, fachgerecht herstellen, inkl. Beschneiden am Rand und an allen aufgehenden Dachteilen sowie im Bereich der Wohndachfenster.

Einbauort:  Dachfläche Hof- u. Straßenseite

Abrechnung zum Nachweis.
Menge: 140,000 m

**05.02.0010 Dampfdiffusionsoffen Folie, liefern und anbringen**
Unterdeckung, bestehend aus einer wasserdichten, jedoch dampfdurchlässigen, hochdiffusionsoffenen 3-lagigen Unter-spannbahn

Sd-Wert:  ca. 0,02 m
Brandverhalten:  Klasse E
Widerstand gegen
Wasserdurchgang:  EN 1928: W1
Zertifizierung:  CE
ZVDH-Klassifizierung:  USB-A

Fabrikat:  CREATON DUO EXTRA
  od. glw.

Angebot. Fabrikat:  .......................................
  (vom Bieter einzutragen)

für Verlegung auf der Schalung liefern, und gemäß Herstellerangaben sowie nach den Richtlinien des ZVSHK, mit verklebten Stößen fachgerecht verlegen und bei Bedarf mit korrosionsgeschützten Befestigungsmitteln fixieren. Das Anarbeiten an die Wohnflächenfenster ist einzurechnen, liefern und montieren.

Leistung einschl.:
-  sämtlich erforderlicher Vor-, Nach- und Nebenarbeiten;
-  inkl. aller notwendigen Zuschneidearbeiten;
-  Anfertigung von Übergängen an Kritischen Eckpunkten
-  sämtlich erforderlichen Zubehör, wie Nahtklebestreifen,
  Spezialkleber, Unterdachanschlussband,
  Konterlatten-Kappstreifen, sind mit einzukalkulieren;
-  Verklebung auf Traufblech mit Spezialkleber SKL od. glw,.
-  Ausbildung von First- und Traufanschlüssen
  sowie das Abkleben von Durchdringungen;;

Hinweis:
Die Bildung von Wassersäcken hinter der Traufe ist zu vermeiden!

Abrechnung zum Nachweis.
Menge: 20,000 m2

**05.02.0011 Dacheindeckung Biberschwanz "Geradschnitt",**
Tonziegel als Biberschwanz nach DIN EN 1304 liefern und fachgerecht auf vorhandene Lattung eindecken, inkl. aller Befestigungen sowie An- und Abschlüsse (Wohnflächenfenster, s. h. Pos. 05.02.0016 und 05.02.0017, Dunstrohr etc.), inkl. aller notwendigen Zuschneide- und Nebenarbeiten. Halbe / Dreiviertel-Biber sind je nach Deckbreite zu berücksichtigen und in den Einheitspreis  einzukalkulieren. Alle Ziegel aus gleichem Brand liefern und fachgerecht, vollflächig auf der dachlattung verlegen. Die Verlegung erfolgt nach den "Fachregeln für Dachdeckungen mit Dachziegeln und Dachsteinen", herausgegeben vom ZVDH, nach der jeweils gültigen Fassung, und den Herstellerrichtlinien.

Anmerkung:  Jeder 3. Ziegel ist mit einer
  Sturmklammer, geeignet für
  "Biberschwanzziegel - Ambiente"
  od. glw. versetzt zu sichern.
Dachfläche DN:  ca. 45°
Dacheindeckung:  Biberschwanzdoppeldeckung
  "Geradschnitt"
  passend zur Eindeckung Bestand
Verlegung:  Kronendeckung
Größe:  Sonderschnittform 180 x 380 mm,
  DIN EN 1304,
  ca. 36 Stk/m²
Deckbreite:  ca. 180 mm
Decklänge:  155 mm
Gewicht:  68,4 kg/m²
Farbe:  Naturrot nach Bemusterung durch
  AG
Fabrikat:  Creaton "Biberschwanzziegel -
  Ambiente", od. glw.

Angebot. Fabrikat:  .......................................
  (vom Bieter einzutragen)

Verlegung:  in Trockenlegung, Nagelung oder
  Verklammerung, eindecken,
  einschl. Materiallieferung auf das
  Dach,

Leistung einschl.:
-  Witterungsschutz mit einer Plane für die Dauer
  der Dachdeckungsarbeiten ist in den EP einzurechnen
-  Zulage bei runden Durchführungen schneiden,
  Durchmesser bis 150 mm
-  Anpassung an den Dacheindeckungsbestand als
  Mehrleistung, ist mit einzukalkulieren;

Einbauort:  Dachfläche Hof- u. Straßenseite

Abrechnung zum Nachweis.
Menge: 18,000 m2

**05.02.0012 Zulage zur Pos. 05.02.0011, liefern und einbauen Lüfterziegel**
passend in Form und Farbe zu vorbeschriebener Deckung, ein Ziegel groß, liefern und eindecken.

Fabrikat:  Creaton "Biberschwanzziegel -
  Ambiente
  Geradschnitt" Lüfterziegel
  od. glw.

Angebot. Fabrikat:  .......................................
  (vom Bieter einzutragen)

Einbauort:  Dachfläche Hof- u. Straßenseite

Abrechnung zum Nachweis.
Menge: 6,000 St

**05.02.0013 Zulage zur Pos. 05.02.0011, Einzelformteile - Sanilüfter**
als Dunstrohr-Durchgangsziegel/Sanilüfter DN 125 mit Wetterkappe oben geschlossen für aktive Entlüftung, liefern und in Deckung mit Biberschwanzziegeln einbauen. Anschlussrohrdurchführung an Unterspannung / Unterdeckung mit dazu gehörigem Anschluss-Set liefern und herstellen.

System entsprechend angebotenem Dachstein.

Material:  Keramik

Angebot. Fabrikat:  .......................................
  (vom Bieter einzutragen)

Leistung einschl.:
-  mit passenden Reduzierstück liefern und montieren

Abrechnung zum Nachweis.
Menge: 1,000 St

**05.02.0014 Zulage zur Pos. 05.02.0013, Flexibler Schlauchanschluss**
Flexibler Schlauchanschluss DN 100 / DN 125 als Verbindung zwischen Sanilüfter-Anschlussrohr (oder gleichwertige Art) und aufsteigender Leitung liefern und einbauen.

Schlauchanschluss:  Kunststoff
Länge:  1,50 m
Entlüftungsrohr:  passend zu DN 100 - DN 125

Abrechnung zum Nachweis.
Menge: 1,000 St

**05.02.0015 Zulage zur Pos. 05.02.0011, für Beideckarbeiten Wohndachfenster**
An- oder Anschluss der Deckung seitlich an Wohndachfenster durch Beidecken mit halben und ganzen Dachziegeln "Biberschwanz-Ambiente" Geradschnitt, inkl. notwendiger Zuschneidearbeiten;

Flächendeckung:  wie angeboten

Ort:  Wohnflächenfenster

Abrechnung zum Nachweis.
Menge: 26,000 m

**05.02.0016 VELUX Elektrofenster GPU PK06 006621 Polyur. EN. PLUS Alu 94x118**
Elektrisches Klapp-Schwing-Fenster mit 45°-Öffnungswinkel und manueller Schwingfunktion bis zum Anschlag. Manuelle Lüftungsklappe inkl. Luftfilter. Seitliche Flügelabdeckbleche schraubenlos vormontiert, Montagewinkel und Markisenkasten im Lieferumfang enthalten. Dämmelement am Blendrahmen oben aus geschäumtem Kunststoff, grau. Luftdichtheitsklasse 4.

Flügel und Blendrahmen: Holzkern mit nahtloser Kunststoff-Ummantelung aus Polyurethan, feuchtigkeitsunempfindlich, dauerhaft, besonders pflegeleicht, PVC-frei.

Umlaufende Dichtung mit Anschlag und Gleitfunktion aus Santoprene, seitliche Dichtung aus EPDM zwischen Flügel- und Blendrahmenverblechung
Blendrahmen-Außenmaße
(BxL):  94 x 118 cm
Lichtfläche:  0,75 m²
Oberfläche:  fertig lackiert mit
  Zwei-Komponenten-PU-Lack,
  weiß, seidenmatt, NCS S 0500-N.

Außenabdeckung:  aus Aluminium, einbrennlackiert,
  NCS S 7500-N.

ENERGIE PLUS Verglasung Passivhaus tauglich, für besonders hohen
Wärmeschutz:  Uw = 1,0 W/(m²K),
Gesamtenergiedurchlasswert:  g = 0,44.

Erhöhter Schallschutz:  Rw(C,Ctr)= 37(-2,-4) dB
  Schallschutzklasse 3,
  erhöhter Einbruchschutz
  erhöhter Hagelschutz.

2x3 mm Verbund-Sicherheitsglas innen für erhöhten Einbruchschutz und besseren Schallschutz, mit Edelmetall beschichtung innen für erhöhten Wärmeschutz.

3 mm gehärtetes Einscheiben Sicherheitsglas nach  DIN EN 12150 mit Edelmetallbeschichtung für erhöhten Wärmeschutz in der Mitte.

4 mm gehärtetes Einscheiben Sicherheitsglas nach  DIN EN 12150 außen mit Anti-Tau-Effekt zur Verringerung von Tauwasserbildung und mit natürlichem Reinigungseffekt.

Verringerung der Regengeräusche durch Anti-Regengeräusch-Effekt.

Inklusive ab Werk vormontierter Steuereinheit, in den Rahmen integrierte elektrische Fenstermotoren, Gasdruckfedern, Regensensor und vorprogrammierten Funk-Wandschalter zum komfortablen Öffnen und Schließen.

Einfacher Stromanschluss über 230V

Einklemmschutz durch das Erkennen von Hindernissen während des Schließens

VELUX Funk-Wandschalter KLI 311:

Zur kabellosen Einzel-und Gruppenbedienung von automatischen Fenstern und Flachdach-Fenstern mit dem io-homecontrol Logo. Sendet auf 868 MHz Frequenz inkl. Sicherheitscode durch Code-Hopping.

Abmessungen:  82 mm x 82 mm x 12.5 mm
  (BxHxT)
Farbe Gehäuse:  weiß

Bedienungsabstand:  30m Gebäude,
  ca. 200 im freien Feld
  Bedienungsfertig mit 2 Stück
  Batterien AAA(LR03)
  im Lieferumfang enthalten.

Einfach kombinierbar mit VELUX Active: Intelligente Sensorsteuerung zum automatischen Öffnen und Schließen von automatischen Fenstern, Rollläden und Sonnenschutzprodukte aufgrund von CO2, Feuchtigkeit und Temperatur im Raum, sowie externen Wetterdaten für proaktiven Hitzeschutz mit Rollläden und Sonnenschutzprodukten. Ansteuerung per Smartphone und Sprachsteuerung. Kompatibilität mit SOMFY, Apple HomeKit und Google Home/Google Assistant

Zusätzlich können ein außenliegendes und ein innenliegendes Dekorations- und Sonnenschutzprodukt installiert werden.

Alle technischen Werte sind normgemäß im senkrechten Einbau ermittelt und beziehen sich auf das Fenster als Ganzes.

Fabrikat:  VELUX Elektrofenster
  Klapp-Schwingfenster
  GPU PK06 006621
  Polyur. EN. PLUS Alu 94x118
Menge: 4,000 St

**05.02.0017 Ausführung wie Vorpos. 05.02.0016, nur B/L 78x118**
wie Vorpos. 05.02.0016 im vollem Wortlaut beschrieben, jedoch

(BxL):  78 x 118 cm
Lichtfläche:  0,59 m²

Fabrikat:  VELUX Elektrofenster
  Klapp-Schwingfenster
  GPU MK06 006621
  Polyur. EN. PLUS Alu 78x118
Menge: 2,000 St

**05.02.0018 VELUX Dampfsperrschürze BBX PK06 0000 für Steildach-Fenster**
Dampfsperrschürze für den fachgerechten Anschluss der VELUX Dachfenster bzw. Flachdach-Fenster an die Luftdichtheitsschicht des Daches. Geeignet für beliebige Dachkonstruktionen.

Verhindert Tauwasserschäden im Dämmbereich der Dachkonstruktion. Einschließlich allem Montagezubehör (Montageklemmen, Klebeband, Schrauben)
Material: Polyethylen Materialstärke: 0,15 mm Sd Wert: 80 m.
Menge: 4,000 St

**05.02.0019 Ausführung wie Vorpos. 05.02.0018, nur für Fenster B/L 78x118**
wie Vorpos. 05.02.0018 im vollem Wortlaut beschrieben, jedoch

VELUX Dampfsperrschürze BBX MK06 0000 für Steildach-Fenster

passend für VELUX-Elektrofenster der Pos. 05.02.0017;
Menge: 2,000 St

**05.02.0020 VELUX Elektro-Rollladen SMH PK06 0000S Aluminium Dunkelgrau**
Rundum-Schutz durch:
-  wirksamen Hitzeschutz,
-  optimale (fast völlige) Verdunkelung,
-  zusätzliche Wärmedämmung,
-  kompletten Sichtschutz,
-  weniger Lärm - mehr Sicherheit gegen Einbruch.

Rollladenpanzer aus ausgeschäumten Aluminiumlamellen in Gummikedern gelagert.

Vorprogrammierter Funk-Wandschalter im Lieferumfang enthalten. Elektrobedienung des Rollladens über den Anschluss an ein VELUX Elektrofenster GPU.

Die Rollläden sind io-homecontrol-kompatibel.

Antriebsmechanismus mit elektrischer Überlastsicherung. Nennspannung der Motoreinheit 24 V/DC. Vollständige Öffnung des Fensters bei heruntergelassenem Rollladen möglich.
Menge: 4,000 St

**05.02.0021 Ausführung wie Vorpos. 05.02.0020, nur für Fenster B/L 78x118**
wie Vorpos. 05.02.0020 im vollem Wortlaut beschrieben, jedoch

VELUX Elektro-Rollladen SMH MK06 0000S Aluminium Dunkelgrau

passend für VELUX-Elektrofenster der Pos. 05.02.0017;
Menge: 2,000 St

**05.02.0022 VELUX Eindeckrahmen EDB PK06 2000 Biberschwanz Doppeldeckung Alu+BDX**
Geeignet für Dächer mit flachem Eindeckmaterial bis 3,8 cm Höhe (2 x 1,9 cm). Seitenteile in vorgebogenen Schichtstücken.

Seitliche und untere Blendrahmenverblechung.

Inkl. Dämm- und Anschluss-Set für den fachgerechten Anschluss des VELUX Dachfensters an die Dämmung des Daches.

Dämmrahmen aus Polyethylen zur Reduzierung der Wärmebrücke am Übergang vom Fenster zum Dach, Wärmeleitfähigkeit = 0,04 W/(m K).
Einschließlich diffusionsoffener Anschlussschürze aus Polypropylen, Materialstärke 0,5 mm, sd = 0,03 m. Wasserableitrinne für einen regensicheren Anschluss.

Material:  Aluminium im Farbton
  der Fenster-Abdeckung.
Menge: 4,000 St

**05.02.0023 Ausführung wie Vorpos. 05.02.0022, nur für Fenster B/L 78x118**
wie Vorpos. 05.02.0022 im vollem Wortlaut beschrieben, jedoch

VELUX Eindeckrahmen EDB MK06 2000 Biberschwanz Doppeldeckung Alu+BDX

VELUX-Eindeckrahmen passend zum  VELUX-Elektrofenster der Pos. 05.02.0017;
Menge: 2,000 St

**05.02.0024 VELUX Schalter-Interface KLF 050 zum Anschluß von Doppeltastern**
Interface zum Anschluss von VELUX Solar-/Elektro-Produkten (io-homecontrol-kompatibel) über potentialfreie Kontakte an unverriegelte Doppeltaster gängiger Schalterprogramme oder BUS-Systeme.

Standard-Montage in vertiefter Unterputzdose durch Elektriker (230 V-Anschluss). Einfache Auf-Stopp-Zu-Ansteuerung.

Eingangsleitungen zum Anschluss sind 12 cm lang und dürfen nicht verlängert werden.
Menge: 12,000

**05.02.0025 Stundenlohn Facharbeiter Dachdeckerarbeiten**
Für eventuell erforderliche Arbeiten, die nicht im Leistungsverzeichnis erfasst sind und nur auf ausdrückliche Anweisung und gegen Nachweis zur Ausführung kommen, werden berechnet für Facharbeiter.
Menge: 4,000 h

**05.02.0026 Stundenlohn Helfer Dachdeckerarbeiten**
Für eventuell erforderliche Arbeiten, die nicht im Leistungsverzeichnis erfasst sind und nur auf ausdrückliche Anweisung und gegen Nachweis zur Ausführung kommen, werden berechnet für Helfer.
Menge: 4,000 h

### Gewerk 06 Titel 5 - Klempnerarbeiten / Sonstiges

#### Titel 06.01 Mitgeltende Normen und Regeln Allgemeines Es gelten jeweils die Normen und Regeln in der zum Vertragsabschluss gültigen Fassung einschließlich der Änderungen, Berichtigungen und Beiblätter. DIN EN 546 Normenreihe Teil 1 bis 4: Aluminium und Aluminiumlegierungen - Folien DIN EN 1396 Aluminium und Aluminiumlegierungen - Bandbeschichtete Bleche und Bänder für allgemeine Anwendungen - Spezifikationen DIN EN 10088-1 Nichtrostende Stähle - Teil 1: Verzeichnis der nichtrostenden Stähle DIN EN 10088-3 Nichtrostende Stähle - Teil 3: Technische Lieferbedingungen für Halbzeug, Stäbe, Walzdraht, gezogenen Draht, Profile und Blankstahlerzeugnisse aus korrosionsbeständigen Stählen für allgemeine Verwendung DIN EN ISO 4042 Verbindungselemente - Galvanische Überzüge IVD-Merkblatt Nr. 19-1: Abdichtungen von Fugen und Anschlüssen im Dachbereich - Teil 1 Außenbereich Herausgeber: Industrieverband Dichtstoffe e.V. (IVD) IVD-Merkblatt Nr. 25: Abdichtungen von Fugen und Anschlüssen in der Klempnertechnik Herausgeber: Industrieverband Dichtstoffe e.V. (IVD) VdS 2047 Sicherheitsvorschriften für feuergefährliche Arbeiten Herausgeber: VdS Schadenverhütung, Köln VdS 2216 Brandschutzmaßnahmen für Dächer; Merkblatt für die Planung und Ausführung Herausgeber: VdS Schadenverhütung, Köln ZSHK-Merkblatt T17 Merkblatt Fugendichtungen in der Klempnertechnik Herausgeber: Zentralverband Sanitär Heizung Klima ZSHK-Merkblatt T76 Merkblatt Kleben in der Klempnertechnik Herausgeber: Zentralverband Sanitär Heizung Klima ZSHK-Richtlinien Richtlinien für die Ausführung von Klempnerarbeiten an Dach und Fassade (Klempnerfachregeln) Herausgeber: Zentralverband Sanitär Heizung Klima ZVDH-Fachregel Fachregel für Dächer mit Abdichtungen - Flachdachrichtlinien Herausgeber: Zentralverband des Deutschen Dachdeckerhandwerks e.V.

**06.01.0001 Wandanschluss mit Überhangprofil an Perimeterdämmung**
Sockelanschluss an die Perimeterdämmung, D= 12 cm (Bestand), Oberfläche der Perimeterdämmung mit bewehrten Unterputz und Oberputz (Bestand).
Im Bestand Flachdach mit Dachabdichtung auf Bitumenbasis. Herstellung des neuen Wandanschlusses mit folgendem Leistungsumfang:
-  vorhandene Dachfläche im Anschlussbereich zur Wand
  gründlich reinigen, ca. 2,5 m²
-  Einkleben eines Dämmkeiles 50x30 mm im Anschluss zur
  Wand, Länge ca. 2,80 m;
-  Voranstrich, kaltverarbeitbar, auf Bitumendach, ca. 2,5 m²;
-  Oberlage auf Bestand, als Instandsetzungslage,
  Fabrikat Bauder KARAT o. glw., vollflächig verschweißen,
  ca. 2,5 m², bis Oberkante Anschluss hochführen und
  fachgerecht aufkleben;
-  Klemmprofil mit geeigneten Befestigungsmitteln montieren
  und die obere Fuge mit dauerelastischen und
  witterungsbeständigen Dichtstoff versiegeln;
-  Überhangblech aus Zinkblech 0,7 mm mit 3x Abkantungen
  oberhalb des Klemmprofils mit geeigneten
  korrosionsgeschützen Befestigungsmitteln fachgerecht
  montieren und obere Fugen mit dauerelastischen und
  witterungsbeständigen Dichtstoff versiegeln,
  Anschlusshöhe: 20 cm

(Preis für lfdm für die v.g. beschriebenen Leistungen)

Leistung fix und fertig, abnahmefähig liefern und herstellen.

Abrechnung zum Nachweis.
Menge: 2,800 m
